# Falso plafón continuo de placas de cemento. Sistema "KNAUF"

- Propiedad del archivo: CYPE INGENIEROS, S.A.
- Formato: FIEBDC-3/2002
- Ámbito geográfico: México
- Divisa: MXN
- Costes indirectos: 3.00 %
- Gastos generales: 13.00 %
- Beneficio industrial: 6.00 %
- IVA: 16.00 %

## R Revestimientos y lambrines

### RT Falsos plafones en interiores

#### RTE Continuos, de placas de cemento

**RTE016** m² Falso plafón continuo de placas de cemento. Sistema "KNAUF".
Falso plafón continuo suspendido, liso, situado a una altura menor de 4 m, acabado con pasta Aquapanel Q4 Finish. Sistema D282a.es "KNAUF" (12,5+27+27), constituido por: ESTRUCTURA: estructura metálica de acero galvanizado de maestras primarias 60/27 mm con una modulación de 1000 mm y suspendidas de la losa o elemento soporte de concreto con cuelgues Nonius cada 750 mm, y maestras secundarias fijadas perpendicularmente a las primarias con conectores tipo caballete y con una modulación de 400 mm; PLACAS: una capa de placas de cemento Portland Aquapanel Indoor "KNAUF" de 12,5x1200x2400 mm, revestidas con una capa de fibra de vidrio embebida en ambas caras. Incluso fijaciones para el anclaje de los perfiles, tornillería para la fijación de las placas, perfiles U 30/30 "KNAUF", mortero de juntas Aquapanel Indoor "KNAUF", cinta de juntas Aquapanel "KNAUF", imprimación incolora al siloxano GRC "KNAUF", pasta Aquapanel Q4 Finish "KNAUF", para plastecido superficial de placas, y accesorios de montaje.
Incluye: Replanteo de los ejes de la estructura metálica. Colocación de la banda acústica. Nivelación y fijación de los perfiles perimetrales. Señalización de los puntos de anclaje a la losa o elemento soporte. Nivelación y suspensión de los perfiles primarios y secundarios de la estructura. Corte de las placas. Fijación de las placas. Resolución de encuentros y puntos singulares. Tratamiento de juntas. Aplicación de la capa de imprimación. Aplicación de la capa de acabado.
Criterio de cuantificación de proyecto: Superficie medida entre paramentos, según documentación gráfica de Proyecto, sin descontar huecos para instalaciones.
Criterio de cuantificación de obra: Se medirá la superficie realmente ejecutada según especificaciones de Proyecto, sin deducir los huecos de superficie menor de 1 m².

| Código | Ud | Descripción | Rendimiento | Precio | Importe |
|---|---|---|---|---|---|
| mt12pfk012a | m | Perfil U 30/30 de lámina de acero galvanizado, "KNAUF", espesor 0,55 mm. (material) | 0.400 | 22.09 | 8.84 |
| mt12pck020b | m | Banda acústica de dilatación, autoadhesiva, de espuma de poliuretano de celdas cerradas "KNAUF", de 3,2 mm de espesor y 50 mm de anchura, resistencia térmica 0,10 m²K/W, conductividad térmica 0,032 W/(mK). (material) | 0.400 | 4.61 | 1.84 |
| mt12psg220 | Ud | Fijación compuesta por taquete y tornillo 5x27. (material) | 2.300 | 1.20 | 2.76 |
| mt12pek050c | Ud | Parte superior Nonius "KNAUF", 530/630, para falsos plafones suspendidos. (material) | 1.500 | 11.09 | 16.64 |
| mt12pek050b | Ud | Seguro Nonius "KNAUF", para falsos plafones suspendidos. (material) | 1.500 | 0.83 | 1.25 |
| mt12pek050a | Ud | Cuelgue Nonius "KNAUF", para falsos plafones suspendidos. (material) | 1.500 | 7.21 | 10.82 |
| mt12ptk010ab | Ud | Tornillo LN "KNAUF" 3,5x11. (material) | 1.500 | 0.22 | 0.33 |
| mt12pfk011a | m | Maestra 60/27 "KNAUF", de lámina de acero galvanizado. (material) | 3.200 | 32.01 | 102.43 |
| mt12pek020za | Ud | Conector, para maestra 60/27, "KNAUF". (material) | 0.800 | 3.68 | 2.94 |
| mt12pek020ra | Ud | Conector tipo caballete, para maestra 60/27, "KNAUF". (material) | 2.900 | 4.42 | 12.82 |
| mt12pak010r | m² | Placa de cemento Portland Aquapanel Indoor "KNAUF" de 12,5x1200x2400 mm, revestida con una capa de fibra de vidrio embebida en ambas caras. (material) | 1.050 | 342.75 | 359.89 |
| mt12ptk010ch | Ud | Tornillo autoperforante TN "KNAUF" 4,2x70. (material) | 22.000 | 0.68 | 14.96 |
| mt12pak060i | kg | Mortero de juntas Aquapanel Indoor "KNAUF", color gris. (material) | 0.600 | 45.64 | 27.38 |
| mt12pak050d | m | Cinta de juntas Aquapanel "KNAUF". (material) | 2.100 | 6.95 | 14.60 |
| mt12pak085d | l | Imprimación incolora al siloxano GRC "KNAUF". (material) | 0.200 | 63.16 | 12.63 |
| mt12pak095d | kg | Pasta Aquapanel Q4 Finish "KNAUF", acabado liso, color blanco, para tratamiento de juntas y plastecido superficial de placas. (material) | 1.700 | 50.34 | 85.58 |
| op00fre010 |  | Fresadora. | 1.000 | 0.00 | 0.00 |
| op00ato010 |  | Atornillador. | 1.000 | 0.00 | 0.00 |
| mo015 | h | Oficial de primera montador de falsos plafones. (mano de obra) | 0.406 | 123.28 | 50.05 |
| mo082 | h | Ayudante montador de falsos plafones. (mano de obra) | 0.406 | 73.05 | 29.66 |
| % | % | Herramienta menor | 2 % | 755.42 | 15.11 |
|  |  | Costes directos |  |  | 770.53 |
