# Falso plafón reticular de bandejas metálicas

- Propiedad del archivo: CYPE INGENIEROS, S.A.
- Formato: FIEBDC-3/2002
- Ámbito geográfico: México
- Divisa: MXN
- Costes indirectos: 3.00 %
- Gastos generales: 13.00 %
- Beneficio industrial: 6.00 %
- IVA: 16.00 %

## R Revestimientos y lambrines

### RT Falsos plafones en interiores

#### RTL Registrables, metálicos

**RTL015** m² Falso plafón reticular de bandejas metálicas.
Falso plafón reticular suspendido, situado a una altura menor de 4 m, constituido por: ESTRUCTURA: perfilería vista, con suela de 24 mm de anchura, de acero galvanizado, color blanco, comprendiendo perfiles primarios y secundarios, suspendidos de la losa o elemento soporte con varillas y cuelgues; BANDEJAS METÁLICAS: bandejas de acero galvanizado prelacado, color blanco, de 1000x1000 mm, 0,5 mm de espesor y. Incluso perfiles angulares, fijaciones para el anclaje de los perfiles y accesorios de montaje.
Incluye: Replanteo de los ejes de la trama modular. Nivelación y fijación de los perfiles perimetrales. Replanteo de los perfiles primarios de la trama. Señalización de los puntos de anclaje a la losa o elemento soporte. Nivelación y suspensión de los perfiles primarios y secundarios de la trama. Corte de las bandejas. Colocación de las bandejas. Resolución de encuentros y puntos singulares.
Criterio de cuantificación de proyecto: Superficie medida entre paramentos, según documentación gráfica de Proyecto, sin descontar huecos para instalaciones.
Criterio de cuantificación de obra: Se medirá la superficie realmente ejecutada según especificaciones de Proyecto, sin descontar huecos para instalaciones.

| Código | Ud | Descripción | Rendimiento | Precio | Importe |
|---|---|---|---|---|---|
| mt12fbh100eJxa | m² | Bandeja de acero galvanizado prelacado color blanco, de 1000x1000 mm y 0,5 mm de espesor, con canto para perfilería vista, para falsos plafones registrables. (material) | 1.020 | 282.10 | 287.74 |
| mt12fpg040hj | m | Perfil primario T 24 24x33x3700 mm, color blanco, de acero galvanizado. (material) | 1.000 | 11.44 | 11.44 |
| mt12fpg040ka | m | Perfil secundario T 24 24x33x600 mm, color blanco, de acero galvanizado. (material) | 1.000 | 11.44 | 11.44 |
| mt12fpg040kg | m | Perfil secundario T 24 24x33x1200 mm, color blanco, de acero galvanizado. (material) | 1.000 | 11.44 | 11.44 |
| mt12fpg030hk | m | Perfil angular 24/24/3000 mm, color blanco, de acero galvanizado. (material) | 1.000 | 9.08 | 9.08 |
| mt12psg210a | Ud | Cuelgue para falsos plafones suspendidos. (material) | 0.900 | 6.78 | 6.10 |
| mt12psg210b | Ud | Seguro para la fijación del cuelgue, en falsos plafones suspendidos. (material) | 0.900 | 0.78 | 0.70 |
| mt12psg210c | Ud | Conexión superior para fijar la varilla al cuelgue, en falsos plafones suspendidos. (material) | 0.900 | 10.45 | 9.41 |
| mt12psg190 | Ud | Varilla de cuelgue. (material) | 0.900 | 7.00 | 6.30 |
| mt12psg220 | Ud | Fijación compuesta por taquete y tornillo 5x27. (material) | 0.900 | 1.20 | 1.08 |
| op00ato010 |  | Atornillador. | 1.000 | 0.00 | 0.00 |
| mo015 | h | Oficial de primera montador de falsos plafones. (mano de obra) | 0.386 | 123.28 | 47.59 |
| mo082 | h | Ayudante montador de falsos plafones. (mano de obra) | 0.386 | 73.05 | 28.20 |
| % | % | Herramienta menor | 2 % | 430.52 | 8.61 |
|  |  | Costes directos |  |  | 439.13 |
