# Escocia decorada de escayola, de 9x9x117 cm, para solución perimetral de techo

- Propiedad del archivo: CYPE INGENIEROS, S.A.
- Formato: FIEBDC-3/2002
- Ámbito geográfico: México
- Costes indirectos: 3.00 %
- Gastos generales: 13.00 %
- Beneficio industrial: 6.00 %
- IVA: 16.00 %

## R Revestimientos y lambrines

### RT Falsos plafones

#### RTP Prefabricados de escayola

**RTP030** m Escocia decorada de escayola, de 9x9x117 cm, para solución perimetral de techo.
Suministro y colocación de escocia decorada de escayola, de 9x9x117 cm, para solución perimetral de techo, asentada con cola para escayola. Incluso parte proporcional de corte, accesorios de fijación y repaso de juntas.
Incluye: Replanteo y trazo en los paramentos de la situación de la escocia. Presentación y corte de las piezas. Humectación de la base de fijación. Extendido de la cola. Colocación y emboquillado de las piezas. Repasos de encuentros entre piezas, esquinas y rincones.
Criterio de cuantificación de proyecto: Longitud medida según documentación gráfica de Proyecto.
Criterio de cuantificación de obra: Se medirá la longitud realmente ejecutada según especificaciones de Proyecto.

| Código | Ud | Descripción | Rendimiento | Precio | Importe |
|---|---|---|---|---|---|
| mt12rea025ac | m | Escocia decorada de escayola, de 9x9x117 cm. (material) | 1.050 | 4.20 | 4.41 |
| mt09eyc030 | kg | Cola para escayola. (material) | 0.400 | 0.26 | 0.10 |
| mo035 | h | Oficial escayolista. (mano de obra) | 0.240 | 2.24 | 0.54 |
| % | % | Costes directos complementarios | 2 % | 5.05 | 0.10 |
|  |  | Costes directos |  |  | 5.15 |
