# Pilastra con capitel de escayola, de 80x4x2,5 cm, para formación de librería

- Propiedad del archivo: CYPE INGENIEROS, S.A.
- Formato: FIEBDC-3/2002
- Ámbito geográfico: México
- Costes indirectos: 3.00 %
- Gastos generales: 13.00 %
- Beneficio industrial: 6.00 %
- IVA: 16.00 %

## R Revestimientos y lambrines

### RT Falsos plafones

#### RTP Prefabricados de escayola

**RTP245** Ud Pilastra con capitel de escayola, de 80x4x2,5 cm, para formación de librería.
Suministro y colocación de pilastra con capitel de escayola, de 80x4x2,5 cm, para formación de librería, asentado con cola para escayola. Incluso parte proporcional de corte, accesorios de fijación y repaso de juntas.
Incluye: Replanteo de la pieza. Humectación de las bases de fijación. Extendido de la cola. Colocación y emboquillado de la pieza. Repaso de encuentros entre piezas.
Criterio de cuantificación de proyecto: Número de unidades previstas, según documentación gráfica de Proyecto.
Criterio de cuantificación de obra: Se medirá el número de unidades realmente colocadas según especificaciones de Proyecto.

| Código | Ud | Descripción | Rendimiento | Precio | Importe |
|---|---|---|---|---|---|
| mt12rea190aaa | Ud | Pilastra con capitel de escayola, de 80x4x2,5 cm, para formación de librería. (material) | 1.000 | 4.22 | 4.22 |
| mt09eyc030 | kg | Cola para escayola. (material) | 0.070 | 0.26 | 0.02 |
| mo035 | h | Oficial escayolista. (mano de obra) | 0.280 | 2.24 | 0.63 |
| % | % | Costes directos complementarios | 2 % | 4.87 | 0.10 |
|  |  | Costes directos |  |  | 4.97 |
