# Arco de escayola, de 65x25x270 cm, para adosar a pared o a pilastra

- Propiedad del archivo: CYPE INGENIEROS, S.A.
- Formato: FIEBDC-3/2002
- Ámbito geográfico: México
- Costes indirectos: 3.00 %
- Gastos generales: 13.00 %
- Beneficio industrial: 6.00 %
- IVA: 16.00 %

## R Revestimientos y lambrines

### RT Falsos plafones

#### RTP Prefabricados de escayola

**RTP260** Ud Arco de escayola, de 65x25x270 cm, para adosar a pared o a pilastra.
Suministro y colocación de arco de escayola, de 65x25x270 cm, para adosar a pared o a pilastra, asentado con cola para escayola. Incluso parte proporcional de corte, accesorios de fijación y repaso de juntas.
Incluye: Replanteo de la pieza. Humectación de la base de fijación. Extendido de la cola. Colocación y emboquillado de la pieza.
Criterio de cuantificación de proyecto: Número de unidades previstas, según documentación gráfica de Proyecto.
Criterio de cuantificación de obra: Se medirá el número de unidades realmente colocadas según especificaciones de Proyecto.

| Código | Ud | Descripción | Rendimiento | Precio | Importe |
|---|---|---|---|---|---|
| mt12rea220aj | Ud | Arco de escayola, de 65x25x270 cm, para adosar a pared o a pilastra. (material) | 1.000 | 94.89 | 94.89 |
| mt09eyc030 | kg | Cola para escayola. (material) | 2.200 | 0.26 | 0.57 |
| mo035 | h | Oficial escayolista. (mano de obra) | 0.560 | 2.24 | 1.25 |
| % | % | Costes directos complementarios | 2 % | 96.71 | 1.93 |
|  |  | Costes directos |  |  | 98.64 |
