# Busto de escayola, de 47 cm de altura, con base de 13x13 cm

- Propiedad del archivo: CYPE INGENIEROS, S.A.
- Formato: FIEBDC-3/2002
- Ámbito geográfico: México
- Costes indirectos: 0.03 %
- Gastos generales: 13.00 %
- Beneficio industrial: 6.00 %
- IVA: 15.00 %

## R Acabados

### RT Falsos plafones

#### RTP Prefabricados de escayola

**RTP360** Ud Busto de escayola, de 47 cm de altura, con base de 13x13 cm.
Suministro y colocación de busto de escayola, de 47 cm de altura, con base de 13x13 cm, recibida con pegamento a base de escayola. Incluso parte proporcional de corte, accesorios de fijación y repaso de juntas.
Incluye: Replanteo de la pieza. Humectación de la base de fijación. Extendido del pegamento. Colocación y emboquillado de la pieza.
Criterio de medición de proyecto: Número de unidades previstas, según documentación gráfica de Proyecto.
Criterio de medición de obra: Se medirá el número de unidades realmente colocadas según especificaciones de Proyecto.

| Código | Ud | Descripción | Rendimiento | Precio | Importe |
|---|---|---|---|---|---|
| mt12rea330a | Ud | Busto de escayola, de 47 cm de altura, con base de 13x13 cm. (material) | 1.000 | 32.23 | 32.23 |
| mt09eyc030 | kg | Pegamento a base de escayola y aditivos especiales. (material) | 0.040 | 0.27 | 0.01 |
| mo034 | h | Oficial escayolista. (mano de obra) | 0.148 | 3.33 | 0.49 |
| % | % | Costes directos complementarios | 2 % | 32.73 | 0.65 |
|  |  | Costes directos |  |  | 33.38 |
