# Falso plafón reticular, situado a una altura menor de 4 m, formado por lamas de PVC, de 85 mm de anchura, con 15 mm de separación, color gris, con fijación mediante varillas metálicas

- Propiedad del archivo: CYPE INGENIEROS, S.A.
- Formato: FIEBDC-3/2002
- Ámbito geográfico: México
- Costes indirectos: 3.00 %
- Gastos generales: 13.00 %
- Beneficio industrial: 6.00 %
- IVA: 16.00 %

## R Revestimientos y lambrines

### RT Falsos plafones

#### RTV De PVC

**RTV010** m² Falso plafón reticular, situado a una altura menor de 4 m, formado por lamas de PVC, de 85 mm de anchura, con 15 mm de separación, color gris, con fijación mediante varillas metálicas.
Suministro y montaje de falso plafón reticular, situado a una altura menor de 4 m, constituido por lamas de PVC, de 85 mm de anchura, con 15 mm de separación, color gris, suspendidas de la losa a través de un entramado metálico oculto. Incluso parte proporcional de perfiles de remate, piezas especiales, asentados con taquetes, accesorios de suspensión y fijación, completamente instalado.
Incluye: Replanteo de los ejes principales de suspensión. Fijación en la losa y aplomado de los elementos de sujeción. Alineación y nivelación de los perfiles de remate lateral en todo el contorno. Corte y encaje de las lamas. Formación de huecos para recepción de posibles elementos de anclaje y/o instalaciones.
Criterio de cuantificación de proyecto: Superficie medida entre paramentos, según documentación gráfica de Proyecto, sin descontar huecos para instalaciones.
Criterio de cuantificación de obra: Se medirá la superficie realmente ejecutada según especificaciones de Proyecto, sin descontar huecos para instalaciones.

| Código | Ud | Descripción | Rendimiento | Precio | Importe |
|---|---|---|---|---|---|
| mt12fpv010c | m | Lama de PVC, horizontal, de 85 mm de anchura, con 15 mm de separación, color gris, para falso plafón reticular con bastidor oculto. (material) | 10.000 | 1.99 | 19.90 |
| mt12fpv020c | m | Perfil de unión en H de PVC, color gris, para falso plafón reticular de lamas. (material) | 8.000 | 1.36 | 10.88 |
| mt12fpv020g | m | Perfil de remate perimetral de PVC, color gris, para falso plafón reticular de lamas. (material) | 4.000 | 1.36 | 5.44 |
| mt12fpv030 | m | Soporte de suspensión de techo, de acero galvanizado, para falso plafón reticular de lamas. (material) | 1.500 | 3.72 | 5.58 |
| mt12fac020a | Ud | Varilla metálica de acero galvanizado de 3 mm de diámetro. (material) | 3.500 | 0.28 | 0.98 |
| mt12fac021 | kg | Alambre de acero galvanizado de 0,7 mm de diámetro. (material) | 0.100 | 1.12 | 0.11 |
| op00fre010 |  | Fresadora. | 1.000 | 0.00 | 0.00 |
| op00tal010 |  | Taladro. | 1.000 | 0.00 | 0.00 |
| mo015 | h | Oficial de primera montador de falsos plafones. (mano de obra) | 0.293 | 2.32 | 0.68 |
| mo082 | h | Ayudante montador de falsos plafones. (mano de obra) | 0.293 | 1.18 | 0.35 |
| % | % | Costes directos complementarios | 2 % | 43.92 | 0.88 |
|  |  | Costes directos |  |  | 44.80 |
