# Proyección en seco de chorro de abrasivo (silicato de aluminio) sobre vigas y columnas de concreto

- Propiedad del archivo: CYPE INGENIEROS, S.A.
- Formato: FIEBDC-3/2002
- Ámbito geográfico: México
- Costes indirectos: 3.00 %
- Gastos generales: 13.00 %
- Beneficio industrial: 6.00 %
- IVA: 15.00 %

## R Revestimientos

### RY Preparación y reparación de superficies

#### RYA Preparación de soporte base para revestir

**RYA030** m² Proyección en seco de chorro de abrasivo (silicato de aluminio) sobre vigas y columnas de concreto, eliminando contaminantes, capas de mortero de cemento y partículas sueltas del soporte, para proceder posteriormente a la aplicación de un revestimiento (no incluido en este precio).
Preparación de superficie de concreto en vigas y columnas, mediante proyección en seco de abrasivo formado por partículas de silicato de aluminio, eliminando contaminantes, capas de mortero de cemento y partículas sueltas del soporte, para proceder posteriormente a la aplicación de un revestimiento (no incluido en este precio). Incluso parte proporcional de transporte, montaje y desmontaje de equipo, limpieza y recogida del polvo, del material proyectado y de los restos generados, acopio, retirada y carga sobre camión o contenedor.
Incluye: Montaje y preparación del equipo. Aplicación mecánica del chorro de abrasivo. Desmontaje del equipo. Limpieza de la superficie soporte. Retirada y acopio del material proyectado y los restos generados. Carga del material proyectado y los restos generados sobre camión o contenedor.
Criterio de medición de proyecto: Superficie medida según documentación gráfica de Proyecto.
Criterio de medición de obra: Se medirá la superficie realmente ejecutada según especificaciones de Proyecto.

| Código | Ud | Descripción | Rendimiento | Precio | Importe |
|---|---|---|---|---|---|
| mt08lim010a | kg | Abrasivo para limpieza mediante chorro a presión, formado por partículas de silicato de aluminio. (material) | 2.200 | 0.19 | 0.42 |
| mq08lch010 | h | Equipo de chorro de arena a presión. (maquinaria) | 0.169 | 2.04 | 0.34 |
| mq08gel010k | h | Grupo electrógeno insonorizado, trifásico, de 45 kVA de potencia. (maquinaria) | 0.169 | 3.42 | 0.58 |
| mo110 | h | Peón albañil. (mano de obra) | 0.161 | 1.48 | 0.24 |
| mo111 | h | Cabo albañil. (mano de obra) | 0.161 | 1.45 | 0.23 |
| % | % | Costes directos complementarios | 2 % | 1.81 | 0.04 |
|  |  | Costes directos |  |  | 1.85 |
