# Limpieza manual de paramento de fachada con presencia de eflorescencias salinas (salitre) mediante la aplicación de solución de ácido clorhídrico

- Propiedad del archivo: CYPE INGENIEROS, S.A.
- Formato: FIEBDC-3/2002
- Ámbito geográfico: México
- Divisa: MXN
- Costes indirectos: 3.00 %
- Gastos generales: 13.00 %
- Beneficio industrial: 6.00 %
- IVA: 16.00 %

## R Revestimientos y lambrines

### RY Preparaciones, protecciones, reparaciones y refuerzos de revestimientos

#### RYP Preparaciones

**RYP010** m² Limpieza manual de paramento de fachada con presencia de eflorescencias salinas (salitre) mediante la aplicación de solución de ácido clorhídrico, con un rendimiento de 0,3 l/m², hasta su total eliminación.
Limpieza manual de paramento de fachada con presencia de eflorescencias salinas (salitre) mediante la aplicación de solución de ácido clorhídrico, con un rendimiento de 0,3 l/m², hasta su total eliminación, dejando la superficie preparada para la posterior aplicación de un nuevo revestimiento decorativo. Incluso parte proporcional de aclarado de la superficie con abundante agua limpia hasta eliminar los residuos del producto aplicado, acopio, retirada y carga de restos generados sobre camión o contenedor.
Incluye: Limpieza de la superficie. Retirada y acopio de los restos generados. Carga de los restos generados.
Criterio de cuantificación de proyecto: Superficie medida según documentación gráfica de Proyecto.
Criterio de cuantificación de obra: Se medirá la superficie realmente ejecutada según especificaciones de Proyecto.

| Código | Ud | Descripción | Rendimiento | Precio | Importe |
|---|---|---|---|---|---|
| mt27thr010b | l | Líquido antisalitre, para limpieza de eflorescencias salinas, "REVETÓN". (material) | 0.300 | 202.35 | 60.71 |
| mo039 | h | Oficial revocador. (mano de obra) | 0.130 | 91.12 | 11.85 |
| mo111 | h | Peón revocador. (mano de obra) | 0.130 | 48.02 | 6.24 |
| % | % | Herramienta menor | 2 % | 78.80 | 1.58 |
|  |  | Costes directos |  |  | 80.38 |
