# Reparación de revestimiento de mortero con defectos superficiales, con mortero acrílico

- Propiedad del archivo: CYPE INGENIEROS, S.A.
- Formato: FIEBDC-3/2002
- Ámbito geográfico: México
- Divisa: MXN
- Costes indirectos: 3.00 %
- Gastos generales: 13.00 %
- Beneficio industrial: 6.00 %
- IVA: 16.00 %

## R Revestimientos y lambrines

### RY Preparaciones, protecciones, reparaciones y refuerzos de revestimientos

#### RYY Reparaciones

**RYY010** m² Reparación de revestimiento de mortero con defectos superficiales, con mortero acrílico.
Reparación de revestimiento de mortero con defectos superficiales mediante aplicación de capa de mortero de reparación y nivelación superficial, con una resistencia a compresión a 28 días mayor o igual a 25 N/mm² y un módulo de elasticidad de 15000 N/mm², Euroclase A1 de reacción al fuego, de 2 mm de espesor medio, con un rendimiento de 4 kg/m², para proceder posteriormente a su acabado final (no incluido en este precio). Incluso humectación previa del soporte.
Incluye: Humectación del soporte. Aplicación de la capa de mortero.
Criterio de cuantificación de proyecto: Superficie medida según documentación gráfica de Proyecto.
Criterio de cuantificación de obra: Se medirá la superficie realmente ejecutada según especificaciones de Proyecto.

| Código | Ud | Descripción | Rendimiento | Precio | Importe |
|---|---|---|---|---|---|
| mt28mrp040a | kg | Mortero de reparación y nivelación superficial, con una resistencia a compresión a 28 días mayor o igual a 25 N/mm² y un módulo de elasticidad de 15000 N/mm², Euroclase A1 de reacción al fuego, compuesto por cementos especiales, resinas sintéticas y humo de sílice, para reparación superficial y acabado de estructuras de concreto. (material) | 4.000 | 22.49 | 89.96 |
| mo039 | h | Oficial revocador. (mano de obra) | 0.139 | 119.98 | 16.68 |
| mo111 | h | Peón revocador. (mano de obra) | 0.139 | 72.60 | 10.09 |
| % | % | Herramienta menor | 2 % | 116.73 | 2.33 |
|  |  | Costes directos |  |  | 119.06 |
