# Reparación de fisuras de hasta 1 mm de anchura en revestimiento exterior

- Propiedad del archivo: CYPE INGENIEROS, S.A.
- Formato: FIEBDC-3/2002
- Ámbito geográfico: México
- Divisa: MXN
- Costes indirectos: 3.00 %
- Gastos generales: 13.00 %
- Beneficio industrial: 6.00 %
- IVA: 16.00 %

## R Revestimientos y lambrines

### RY Preparaciones, protecciones, reparaciones y refuerzos de revestimientos

#### RYY Reparaciones

**RYY030** m² Reparación de fisuras de hasta 1 mm de anchura en revestimiento exterior, sistema Cotefilm "REVETÓN", mediante la aplicación de mano de fondo con revestimiento impermeabilizante, Cotefilm incoloro "REVETÓN", diluida con un 30% a 50% de agua y dos manos de acabado con revestimiento impermeabilizante, Cotefilm incoloro "REVETÓN", la primera mano diluida con un 15% a 30% de agua y la segunda mano con el mismo producto sin diluir, intercalando entre ellas un armado de malla de fibra de vidrio, Armado 500 "REVETÓN", con un rendimiento total de 0,7 l/m².
Reparación de fisuras de hasta 1 mm de anchura en revestimiento exterior, sistema Cotefilm "REVETÓN", mediante la aplicación de mano de fondo con revestimiento impermeabilizante, Cotefilm incoloro "REVETÓN", diluida con un 30% a 50% de agua y dos manos de acabado con revestimiento impermeabilizante, Cotefilm incoloro "REVETÓN", la primera mano diluida con un 15% a 30% de agua y la segunda mano con el mismo producto sin diluir, intercalando entre ellas un armado de malla de fibra de vidrio, Armado 500 "REVETÓN", con un rendimiento total de 0,7 l/m².
Incluye: Aplicación de la mano de fondo. Aplicación de la primera mano de acabado. Colocación del armado. Aplicación de la segunda mano de acabado.
Criterio de cuantificación de proyecto: Superficie medida según documentación gráfica de Proyecto.
Criterio de cuantificación de obra: Se medirá la superficie realmente ejecutada según especificaciones de Proyecto.

| Código | Ud | Descripción | Rendimiento | Precio | Importe |
|---|---|---|---|---|---|
| mt15rer150b | l | Revestimiento impermeabilizante a base de copolímeros acrílicos en dispersión acuosa, Cotefilm incoloro "REVETÓN". (material) | 0.700 | 388.27 | 271.79 |
| mt28mrr005b | m² | Malla de fibra de vidrio, Armado 500 "REVETÓN", de 65 g/m². (material) | 1.050 | 100.37 | 105.39 |
| mo039 | h | Oficial revocador. (mano de obra) | 0.259 | 82.84 | 21.46 |
| mo111 | h | Peón revocador. (mano de obra) | 0.259 | 43.56 | 11.28 |
| % | % | Herramienta menor | 2 % | 409.92 | 8.20 |
|  |  | Costes directos |  |  | 418.12 |
