# Reparación de fisuras de hasta 2 mm de anchura en revestimiento exterior

- Propiedad del archivo: CYPE INGENIEROS, S.A.
- Formato: FIEBDC-3/2002
- Ámbito geográfico: México
- Divisa: MXN
- Costes indirectos: 3.00 %
- Gastos generales: 13.00 %
- Beneficio industrial: 6.00 %
- IVA: 16.00 %

## R Revestimientos y lambrines

### RY Preparaciones, protecciones, reparaciones y refuerzos de revestimientos

#### RYY Reparaciones

**RYY040** m² Reparación de fisuras de hasta 2 mm de anchura en revestimiento exterior, sistema Cotefilm NG "REVETÓN", mediante la aplicación de mano de fondo con imprimación acuosa Cotefilm "REVETÓN", con un rendimiento de 0,1 l/m² y dos manos de acabado con revestimiento decorativo acrílico, Cotefilm NG rugoso "REVETÓN", color a elegir, sin diluir, con un rendimiento de 0,55 l/m² cada mano, previa preparación de la superficie soporte mediante relleno y tapado de fisuras con revestimiento decorativo acrílico Cotefilm NG liso satinado "REVETÓN".
Reparación de fisuras de hasta 2 mm de anchura en revestimiento exterior, sistema Cotefilm NG "REVETÓN", mediante la aplicación de mano de fondo con imprimación acuosa Cotefilm "REVETÓN", con un rendimiento de 0,1 l/m² y dos manos de acabado con revestimiento decorativo acrílico, Cotefilm NG rugoso "REVETÓN", color a elegir, sin diluir, con un rendimiento de 0,55 l/m² cada mano. Incluso parte proporcional de preparación previa de la superficie soporte mediante relleno y tapado de fisuras con revestimiento decorativo acrílico Cotefilm NG liso satinado "REVETÓN".
Incluye: Preparación de la superficie soporte. Aplicación de la mano de imprimación. Aplicación de las dos manos de acabado.
Criterio de cuantificación de proyecto: Superficie medida según documentación gráfica de Proyecto.
Criterio de cuantificación de obra: Se medirá la superficie realmente ejecutada según especificaciones de Proyecto.

| Código | Ud | Descripción | Rendimiento | Precio | Importe |
|---|---|---|---|---|---|
| mt28mar030d | l | Revestimiento decorativo acrílico, muy elástico, Cotefilm NG liso satinado "REVETÓN", de color a elegir, compuesto por resinas acrílicas, cargas de granulometría controlada y pigmentos; impermeable al agua de lluvia, transpirable, autolimpiable, antimoho y antiverdín y con resistencia a los rayos UV y a los álcalis, para aplicar con brocha, rodillo o pistola. (material) | 0.275 | 213.46 | 58.70 |
| mt28mar050a | l | Imprimación acuosa Cotefilm "REVETÓN", incolora, compuesta por copolímeros acrílicos de partícula fina, en dispersión acuosa, y aditivos especiales, permeable al vapor de agua y resistente a los álcalis, para aplicar con brocha, rodillo o pistola. (material) | 0.100 | 104.05 | 10.41 |
| mt28mar030f | l | Revestimiento decorativo acrílico, muy elástico, Cotefilm NG rugoso "REVETÓN", de color a elegir, compuesto por resinas acrílicas, cargas de granulometría controlada y pigmentos; impermeable al agua de lluvia, transpirable, autolimpiable, antimoho y antiverdín y con resistencia a los rayos UV y a los álcalis, para aplicar con brocha, rodillo o pistola. (material) | 1.100 | 231.81 | 254.99 |
| mo039 | h | Oficial revocador. (mano de obra) | 0.555 | 78.26 | 43.43 |
| mo111 | h | Peón revocador. (mano de obra) | 0.555 | 47.10 | 26.14 |
| % | % | Herramienta menor | 2 % | 393.67 | 7.87 |
|  |  | Costes directos |  |  | 401.54 |
