# Plato de regadera acrílico "ROCA"

- Propiedad del archivo: CYPE INGENIEROS, S.A.
- Formato: FIEBDC-3/2002
- Ámbito geográfico: México
- Divisa: MXN
- Costes indirectos: 3.00 %
- Gastos generales: 13.00 %
- Beneficio industrial: 6.00 %
- IVA: 16.00 %

## S Señalización y equipamiento

### SA Muebles sanitarios

#### SAD Regaderas

**SAD010** Ud Plato de regadera acrílico "ROCA".
Plato de regadera acrílico, rectangular, modelo Neo Daiquiri "ROCA", color Blanco, de 1800x800x40 mm, con fondo antideslizante y juego de desagüe, equipado con grifería monomando mural para regadera, con cartucho cerámico, acabado cromado, modelo Thesis. Incluso silicona para sellado de juntas.
Incluye: Replanteo. Colocación y fijación del aparato. Montaje del desagüe. Conexión a la red de evacuación. Montaje de la grifería. Conexión a las redes de agua fría y caliente. Comprobación de su correcto funcionamiento. Sellado de juntas.
Criterio de cuantificación de proyecto: Número de unidades previstas, según documentación gráfica de Proyecto.
Criterio de cuantificación de obra: Se medirá el número de unidades realmente colocadas según especificaciones de Proyecto.

| Código | Ud | Descripción | Rendimiento | Precio | Importe |
|---|---|---|---|---|---|
| mt30par005a | Ud | Plato de regadera acrílico, rectangular, modelo Neo Daiquiri "ROCA", color Blanco, de 1800x800x40 mm, con fondo antideslizante y juego de desagüe. (material) | 1.000 | 18460.13 | 18460.13 |
| mt31gmo032a | Ud | Grifería monomando mural para regadera, con cartucho cerámico, acabado cromado, modelo Thesis "ROCA", compuesta de mezclador con brazo de regadera integrado, regadera de teléfono y manguera flexible de 1,70 m de latón cromado. (material) | 1.000 | 10910.15 | 10910.15 |
| mt30www005 | Ud | Cartucho de 300 ml de silicona ácida monocomponente, fungicida, para sellado de juntas en ambientes húmedos. (material) | 0.036 | 222.23 | 8.00 |
| mo008 | h | Oficial plomero. (mano de obra) | 1.572 | 123.28 | 193.80 |
| % | % | Herramienta menor | 2 % | 29572.08 | 591.44 |
|  |  | Costes directos |  |  | 30163.52 |
