# Placa vitrocerámica para techumbre, con mandos frontales, marco sintético

- Propiedad del archivo: CYPE INGENIEROS, S.A.
- Formato: FIEBDC-3/2002
- Ámbito geográfico: México
- Divisa: MXN
- Costes indirectos: 3.00 %
- Gastos generales: 13.00 %
- Beneficio industrial: 6.00 %
- IVA: 16.00 %

## S Señalización y equipamiento

### SC Cocinas/galerías

#### SCE Electrodomésticos

**SCE030** Ud Placa vitrocerámica para techumbre, con mandos frontales, marco sintético.
Placa vitrocerámica para techumbre, con mandos frontales, marco sintético. Incluso sellado de la junta perimetral con la techumbre. Totalmente montada, instalada, conexionada y comprobada.
Incluye: Replanteo mediante plantilla. Fijación en paramento mediante elementos de anclaje. Colocación del aparato. Sellado de juntas. Conexión a la red eléctrica.
Criterio de cuantificación de proyecto: Número de unidades previstas, según documentación gráfica de Proyecto.
Criterio de cuantificación de obra: Se medirá el número de unidades realmente colocadas según especificaciones de Proyecto.

| Código | Ud | Descripción | Rendimiento | Precio | Importe |
|---|---|---|---|---|---|
| mt32pvs010c | Ud | Placa vitrocerámica, con mandos frontales, marco sintético. (material) | 1.000 | 6480.16 | 6480.16 |
| mt32war010 | kg | Sellador elástico de poliuretano monocomponente para juntas. (material) | 0.200 | 165.53 | 33.11 |
| mo003 | h | Oficial electricista. (mano de obra) | 0.969 | 80.58 | 78.08 |
| mo102 | h | Ayudante electricista. (mano de obra) | 0.969 | 47.30 | 45.83 |
| % | % | Herramienta menor | 2 % | 6637.18 | 132.74 |
|  |  | Costes directos |  |  | 6769.92 |
