# Placa de cocción a gas serie Cristal para techumbre, con superficie de vidrio templado

- Propiedad del archivo: CYPE INGENIEROS, S.A.
- Formato: FIEBDC-3/2002
- Ámbito geográfico: México
- Divisa: MXN
- Costes indirectos: 3.00 %
- Gastos generales: 13.00 %
- Beneficio industrial: 6.00 %
- IVA: 16.00 %

## S Señalización y equipamiento

### SC Cocinas/galerías

#### SCE Electrodomésticos

**SCE030** Ud Placa de cocción a gas serie Cristal para techumbre, con superficie de vidrio templado.
Placa de cocción a gas serie Cristal para techumbre, con superficie de vidrio templado. Incluso sellado de la junta perimetral con la techumbre. Totalmente montada, instalada, conexionada y comprobada.
Incluye: Replanteo mediante plantilla. Fijación en paramento mediante elementos de anclaje. Colocación del aparato. Sellado de juntas. Conexión a la red eléctrica.
Criterio de cuantificación de proyecto: Número de unidades previstas, según documentación gráfica de Proyecto.
Criterio de cuantificación de obra: Se medirá el número de unidades realmente colocadas según especificaciones de Proyecto.

| Código | Ud | Descripción | Rendimiento | Precio | Importe |
|---|---|---|---|---|---|
| mt32pgs015a | Ud | Placa de cocción a gas (butano/propano o natural), con superficie de vidrio templado. (material) | 1.000 | 3197.56 | 3197.56 |
| mt32war010 | kg | Sellador elástico de poliuretano monocomponente para juntas. (material) | 0.200 | 165.53 | 33.11 |
| mo003 | h | Oficial electricista. (mano de obra) | 0.969 | 80.58 | 78.08 |
| mo102 | h | Ayudante electricista. (mano de obra) | 0.969 | 47.30 | 45.83 |
| % | % | Herramienta menor | 2 % | 3354.58 | 67.09 |
|  |  | Costes directos |  |  | 3421.67 |
