# Tarja de cocina

- Propiedad del archivo: CYPE INGENIEROS, S.A.
- Formato: FIEBDC-3/2002
- Ámbito geográfico: México
- Divisa: MXN
- Costes indirectos: 3.00 %
- Gastos generales: 13.00 %
- Beneficio industrial: 6.00 %
- IVA: 16.00 %

## S Señalización y equipamiento

### SC Cocinas/galerías

#### SCF Tarjas de cocina y lavaderos

**SCF010** Ud Tarja de cocina.
Tarja de cocina de acero inoxidable para instalación en techumbre, de 1 cubeta, de 450x490 mm, con válvula de desagüe, para techumbre de cocina, equipado con grifería monomando con cartucho cerámico para tarja de cocina, gama básica, acabado cromado, compuesta de caño giratorio, aireador y enlaces de alimentación flexibles, válvula con desagüe y céspol. Incluso conexión a las redes de agua fría y caliente y a la red de evacuación existentes, fijación del aparato y sellado con silicona.
Incluye: Replanteo y trazo en el paramento soporte de la situación del aparato. Colocación, nivelación y fijación de los elementos de soporte. Nivelación, aplomado y colocación del aparato. Conexión a la red de evacuación. Montaje de la grifería. Conexión a las redes de agua fría y caliente. Montaje de accesorios y complementos. Sellado de juntas. Comprobación de su correcto funcionamiento.
Criterio de cuantificación de proyecto: Número de unidades previstas, según documentación gráfica de Proyecto.
Criterio de cuantificación de obra: Se medirá el número de unidades realmente colocadas según especificaciones de Proyecto.

| Código | Ud | Descripción | Rendimiento | Precio | Importe |
|---|---|---|---|---|---|
| mt30fxs010a | Ud | Tarja de cocina de acero inoxidable para instalación en techumbre, de 1 cubeta, de 450x490 mm, con válvula de desagüe. (material) | 1.000 | 3734.17 | 3734.17 |
| mt31gmg030a | Ud | Grifería monomando con cartucho cerámico para tarja de cocina, gama básica, acabado cromado, compuesta de caño giratorio, aireador y enlaces de alimentación flexibles. (material) | 1.000 | 2280.88 | 2280.88 |
| mt30lla030 | Ud | Llave de regulación de 1/2", para tarja de cocina o lavadero, acabado cromado. (material) | 2.000 | 602.11 | 1204.22 |
| mt30sif020a | Ud | Céspol botella sencillo de 1 1/2" para tarja de cocina de 1 cubeta, con válvula extensible. (material) | 1.000 | 120.72 | 120.72 |
| op00tal010 |  | Taladro. | 1.000 | 0.00 | 0.00 |
| op00ato010 |  | Atornillador. | 1.000 | 0.00 | 0.00 |
| mo008 | h | Oficial plomero. (mano de obra) | 0.964 | 123.28 | 118.84 |
| mo107 | h | Ayudante plomero. (mano de obra) | 0.740 | 72.91 | 53.95 |
| % | % | Herramienta menor | 2 % | 7512.78 | 150.26 |
|  |  | Costes directos |  |  | 7663.04 |
