# Banda protectora

- Propiedad del archivo: CYPE INGENIEROS, S.A.
- Formato: FIEBDC-3/2002
- Ámbito geográfico: México
- Divisa: MXN
- Costes indirectos: 3.00 %
- Gastos generales: 13.00 %
- Beneficio industrial: 6.00 %
- IVA: 16.00 %

## S Señalización y equipamiento

### SD Protecciones decorativas para interiores

#### SDP Bandas protectoras de paramentos verticales

**SDP010** m Banda protectora.
Banda protectora de PVC, de 90 mm de anchura y 3,2 mm de espesor, de color amarillo, fijada mediante adhesivo de poliuretano y tornillos al paramento. Incluso cortes y uniones.
Incluye: Replanteo de los puntos de fijación. Fijación de la banda al paramento vertical.
Criterio de cuantificación de proyecto: Longitud medida a ejes, según documentación gráfica de Proyecto.
Criterio de cuantificación de obra: Se medirá, a ejes, la longitud realmente ejecutada según especificaciones de Proyecto.

| Código | Ud | Descripción | Rendimiento | Precio | Importe |
|---|---|---|---|---|---|
| mt53pdi010ab | m | Banda protectora de PVC, de 90 mm de anchura y 3,2 mm de espesor, de color amarillo. (material) | 1.050 | 237.38 | 249.25 |
| mt47adc110a | kg | Adhesivo especial de poliuretano bicomponente. (material) | 0.270 | 82.69 | 22.33 |
| mt12ppl016 | Ud | Tornillo autorroscante protegido contra la oxidación. (material) | 2.000 | 0.75 | 1.50 |
| mo011 | h | Oficial montador. (mano de obra) | 0.133 | 110.62 | 14.71 |
| mo080 | h | Ayudante montador. (mano de obra) | 0.133 | 65.56 | 8.72 |
| % | % | Herramienta menor | 2 % | 296.51 | 5.93 |
|  |  | Costes directos |  |  | 302.44 |
