# Basurero higiénica para compresas, de 50 litros de capacidad, de polipropileno blanco y acero inoxidable AISI 304

- Propiedad del archivo: CYPE INGENIEROS, S.A.
- Formato: FIEBDC-3/2002
- Ámbito geográfico: México
- Costes indirectos: 3.00 %
- Gastos generales: 13.00 %
- Beneficio industrial: 6.00 %
- IVA: 15.00 %

## S Señalización y equipamiento

### SM Baños

#### SMA Accesorios

**SMA030** Ud Basurero higiénica para compresas, de 50 litros de capacidad, de polipropileno blanco y acero inoxidable AISI 304.
Suministro de basurero higiénica para compresas, de 50 litros de capacidad, de polipropileno blanco y acero inoxidable AISI 304, de 680x340x220 mm.
Criterio de medición de proyecto: Número de unidades previstas, según documentación gráfica de Proyecto.
Criterio de medición de obra: Se medirá el número de unidades realmente colocadas según especificaciones de Proyecto.

| Código | Ud | Descripción | Rendimiento | Precio | Importe |
|---|---|---|---|---|---|
| mt31abj185a | Ud | Basurero higiénica para compresas, de 50 litros de capacidad, de polipropileno blanco y acero inoxidable AISI 304, de 680x340x220 mm. (material) | 1.000 | 67.64 | 67.64 |
| mo105 | h | Ayudante plomero. (mano de obra) | 0.073 | 1.50 | 0.11 |
| % | % | Costes directos complementarios | 2 % | 67.75 | 1.36 |
|  |  | Costes directos |  |  | 69.11 |
