# Portarrollos de reserva de 210 mm de longitud, de acero inoxidable AISI 304 con acabado cromado. Fijación al soporte con las sujeciones suministradas por el fabricante

- Propiedad del archivo: CYPE INGENIEROS, S.A.
- Formato: FIEBDC-3/2002
- Ámbito geográfico: México
- Divisa: MXN
- Costes indirectos: 3.00 %
- Gastos generales: 13.00 %
- Beneficio industrial: 6.00 %
- IVA: 16.00 %

## S Señalización y equipamiento

### SM Baños

#### SMA Accesorios

**SMA040** Ud Portarrollos de reserva de 210 mm de longitud, de acero inoxidable AISI 304 con acabado cromado. Fijación al soporte con las sujeciones suministradas por el fabricante.
Portarrollos de reserva de 210 mm de longitud, de acero inoxidable AISI 304 con acabado cromado. Fijación al soporte con las sujeciones suministradas por el fabricante.
Incluye: Replanteo. Colocación y fijación.
Criterio de cuantificación de proyecto: Número de unidades previstas, según documentación gráfica de Proyecto.
Criterio de cuantificación de obra: Se medirá el número de unidades realmente colocadas según especificaciones de Proyecto.

| Código | Ud | Descripción | Rendimiento | Precio | Importe |
|---|---|---|---|---|---|
| mt31abp051a | Ud | Portarrollos de reserva de 210 mm de longitud, de acero inoxidable AISI 304 con acabado cromado. (material) | 1.000 | 709.58 | 709.58 |
| op00ato010 |  | Atornillador. | 1.000 | 0.00 | 0.00 |
| op00tal010 |  | Taladro. | 1.000 | 0.00 | 0.00 |
| mo107 | h | Ayudante plomero. (mano de obra) | 0.142 | 47.30 | 6.72 |
| % | % | Herramienta menor | 2 % | 716.30 | 14.33 |
|  |  | Costes directos |  |  | 730.63 |
