# Registro de conexión eléctrica

- Propiedad del archivo: CYPE INGENIEROS, S.A.
- Formato: FIEBDC-3/2002
- Ámbito geográfico: México
- Costes indirectos: 3.00 %
- Gastos generales: 13.00 %
- Beneficio industrial: 6.00 %
- IVA: 16.00 %

## U Urbanización interior del predio

### UI Iluminación exterior

#### UIA Registros

**UIA010** Ud Registro de conexión eléctrica, prefabricada de concreto, sin fondo, registrable, de 60x60x60 cm de medidas interiores, con marco de lámina galvanizada y tapa de concreto reforzado aligerado, de 69,5x68,5 cm.
Suministro y montaje de registro de conexión eléctrica, prefabricada de concreto, sin fondo, registrable, de 60x60x60 cm de medidas interiores, con paredes rebajadas para la entrada de tubos, capaz de soportar una carga de 400 kN, con marco de lámina galvanizada y tapa de concreto reforzado aligerado, de 69,5x68,5 cm, para registro de conexión eléctrica, capaz de soportar una carga de 125 kN. Incluso conexiones de tubos y remates. Completamente terminada, sin incluir la excavación ni el relleno del trasdós.
Incluye: Replanteo de la registro. Eliminación de las tierras sueltas del fondo de la excavación. Colocación del registro prefabricado. Formación de agujeros para conexionado de tubos. Empalme de los tubos a la registro. Colocación de la tapa y los accesorios.
Criterio de cuantificación de proyecto: Número de unidades previstas, según documentación gráfica de Proyecto.
Criterio de cuantificación de obra: Se medirá el número de unidades realmente ejecutadas según especificaciones de Proyecto.

| Código | Ud | Descripción | Rendimiento | Precio | Importe |
|---|---|---|---|---|---|
| mt35arg100f | Ud | Registro de conexión eléctrica, prefabricada de concreto, sin fondo, registrable, de 60x60x60 cm de medidas interiores, con paredes rebajadas para la entrada de tubos, capaz de soportar una carga de 400 kN. (material) | 1.000 | 29.89 | 29.89 |
| mt35arg105d | Ud | Marco de lámina galvanizada y tapa de concreto reforzado aligerado, de 69,5x68,5 cm, para registro de conexión eléctrica, capaz de soportar una carga de 125 kN. (material) | 1.000 | 58.54 | 58.54 |
| mo041 | h | Oficial albañil de obra civil. (mano de obra) | 0.627 | 2.62 | 1.64 |
| mo087 | h | Ayudante albañil de obra civil. (mano de obra) | 0.652 | 1.38 | 0.90 |
| % | % | Herramienta menor | 2 % | 90.97 | 1.82 |
|  |  | Costes directos |  |  | 92.79 |
