# Baliza

- Propiedad del archivo: CYPE INGENIEROS, S.A.
- Formato: FIEBDC-3/2002
- Ámbito geográfico: México
- Divisa: MXN
- Costes indirectos: 3.00 %
- Gastos generales: 13.00 %
- Beneficio industrial: 6.00 %
- IVA: 16.00 %

## U Urbanización interior del predio

### UI Iluminación exterior

#### UII Alumbrado de zonas peatonales y jardín

**UII010** Ud Baliza.
Baliza circular con distribución de claro radialmente simétrica, de 71 mm de diámetro y 1000 mm de altura, para 1 lámpara fluorescente compacta TC-S de 11 W, con cuerpo de aluminio inyectado, aluminio y acero inoxidable, vidrio opal, portalámparas G 23, balasto, clase de protección I, grado de protección IP44, aislamiento clase F, con placa base y anclas. Incluso lámparas.
Incluye: Replanteo. Montaje, conexionado y comprobación de su correcto funcionamiento.
Criterio de cuantificación de proyecto: Número de unidades previstas, según documentación gráfica de Proyecto.
Criterio de cuantificación de obra: Se medirá el número de unidades realmente ejecutadas según especificaciones de Proyecto.

| Código | Ud | Descripción | Rendimiento | Precio | Importe |
|---|---|---|---|---|---|
| mt34beg070dak | Ud | Baliza circular con distribución de claro radialmente simétrica, de 71 mm de diámetro y 1000 mm de altura, para 1 lámpara fluorescente compacta TC-S de 11 W, con cuerpo de aluminio inyectado, aluminio y acero inoxidable, vidrio opal, portalámparas G 23, balasto, clase de protección I, grado de protección IP44, aislamiento clase F, con placa base y anclas. (material) | 1.000 | 8362.87 | 8362.87 |
| mt34tuf020c | Ud | Lámpara fluorescente compacta TC-S de 11 W. (material) | 1.000 | 92.02 | 92.02 |
| mo041 | h | Oficial albañil de obra civil. (mano de obra) | 0.548 | 114.80 | 62.91 |
| mo087 | h | Ayudante albañil de obra civil. (mano de obra) | 0.548 | 69.91 | 38.31 |
| mo003 | h | Oficial electricista. (mano de obra) | 0.548 | 117.96 | 64.64 |
| mo102 | h | Ayudante electricista. (mano de obra) | 0.548 | 69.77 | 38.23 |
| % | % | Herramienta menor | 2 % | 8658.98 | 173.18 |
|  |  | Costes directos |  |  | 8832.16 |
