# Baliza circular con distribución de claro radialmente simétrica

- Propiedad del archivo: CYPE INGENIEROS, S.A.
- Formato: FIEBDC-3/2002
- Ámbito geográfico: México
- Divisa: MXN
- Costes indirectos: 3.00 %
- Gastos generales: 13.00 %
- Beneficio industrial: 6.00 %
- IVA: 16.00 %

## U Urbanización interior del predio

### UI Iluminación exterior

#### UII Alumbrado de zonas peatonales y jardín

**UII010** Ud Baliza circular con distribución de claro radialmente simétrica, de 261 mm de diámetro y 800 mm de altura, para 1 lámpara incandescente A 60 de 100 W, con cuerpo de aluminio inyectado, aluminio y acero inoxidable, vidrio transparente con estructura óptica, portalámparas E 27, clase de protección I, grado de protección IP55, aislamiento clase F, con placa base y anclas. Incluso lámparas.
Baliza circular con distribución de claro radialmente simétrica, de 261 mm de diámetro y 800 mm de altura, para 1 lámpara incandescente A 60 de 100 W, con cuerpo de aluminio inyectado, aluminio y acero inoxidable, vidrio transparente con estructura óptica, portalámparas E 27, clase de protección I, grado de protección IP55, aislamiento clase F, con placa base y anclas. Incluso lámparas.
Incluye: Replanteo. Montaje, conexionado y comprobación de su correcto funcionamiento.
Criterio de cuantificación de proyecto: Número de unidades previstas, según documentación gráfica de Proyecto.
Criterio de cuantificación de obra: Se medirá el número de unidades realmente ejecutadas según especificaciones de Proyecto.

| Código | Ud | Descripción | Rendimiento | Precio | Importe |
|---|---|---|---|---|---|
| mt34beg070wgo | Ud | Baliza circular con distribución de claro radialmente simétrica, de 261 mm de diámetro y 800 mm de altura, para 1 lámpara incandescente A 60 de 100 W, con cuerpo de aluminio inyectado, aluminio y acero inoxidable, vidrio transparente con estructura óptica, portalámparas E 27, clase de protección I, grado de protección IP55, aislamiento clase F, con placa base y anclas. (material) | 1.000 | 13988.80 | 13988.80 |
| mt34lin010c | Ud | Lámpara incandescente A 60 de 100 W. (material) | 1.000 | 41.54 | 41.54 |
| mo041 | h | Oficial albañil de obra civil. (mano de obra) | 0.545 | 78.26 | 42.65 |
| mo087 | h | Ayudante albañil de obra civil. (mano de obra) | 0.545 | 47.38 | 25.82 |
| mo003 | h | Oficial electricista. (mano de obra) | 0.545 | 80.58 | 43.92 |
| mo102 | h | Ayudante electricista. (mano de obra) | 0.545 | 47.30 | 25.78 |
| % | % | Herramienta menor | 2 % | 14168.51 | 283.37 |
|  |  | Costes directos |  |  | 14451.88 |
