# Baliza circular con distribución de claro radialmente simétrica

- Propiedad del archivo: CYPE INGENIEROS, S.A.
- Formato: FIEBDC-3/2002
- Ámbito geográfico: México
- Divisa: MXN
- Costes indirectos: 3.00 %
- Gastos generales: 13.00 %
- Beneficio industrial: 6.00 %
- IVA: 16.00 %

## U Urbanización interior del predio

### UI Iluminación exterior

#### UII Alumbrado de zonas peatonales y jardín

**UII010** Ud Baliza circular con distribución de claro radialmente simétrica, de 71 mm de diámetro y 1000 mm de altura, para 1 lámpara fluorescente compacta TC-S de 11 W, con cuerpo de aluminio inyectado, aluminio y acero inoxidable, vidrio opal, portalámparas G 23, balasto, clase de protección I, grado de protección IP44, aislamiento clase F, con placa base y columna de anclaje. Incluso lámparas.
Baliza circular con distribución de claro radialmente simétrica, de 71 mm de diámetro y 1000 mm de altura, para 1 lámpara fluorescente compacta TC-S de 11 W, con cuerpo de aluminio inyectado, aluminio y acero inoxidable, vidrio opal, portalámparas G 23, balasto, clase de protección I, grado de protección IP44, aislamiento clase F, con placa base y columna de anclaje. Incluso lámparas.
Incluye: Replanteo. Montaje, conexionado y comprobación de su correcto funcionamiento.
Criterio de cuantificación de proyecto: Número de unidades previstas, según documentación gráfica de Proyecto.
Criterio de cuantificación de obra: Se medirá el número de unidades realmente ejecutadas según especificaciones de Proyecto.

| Código | Ud | Descripción | Rendimiento | Precio | Importe |
|---|---|---|---|---|---|
| mt34beg070dal | Ud | Baliza circular con distribución de claro radialmente simétrica, de 71 mm de diámetro y 1000 mm de altura, para 1 lámpara fluorescente compacta TC-S de 11 W, con cuerpo de aluminio inyectado, aluminio y acero inoxidable, vidrio opal, portalámparas G 23, balasto, clase de protección I, grado de protección IP44, aislamiento clase F, con placa base y columna de anclaje. (material) | 1.000 | 7278.78 | 7278.78 |
| mt34tuf020c | Ud | Lámpara fluorescente compacta TC-S de 11 W. (material) | 1.000 | 71.43 | 71.43 |
| mt34beg071a | Ud | Columna de anclaje para empotrar baliza, de acero galvanizado. (material) | 1.000 | 905.63 | 905.63 |
| mo041 | h | Oficial albañil de obra civil. (mano de obra) | 0.545 | 78.26 | 42.65 |
| mo087 | h | Ayudante albañil de obra civil. (mano de obra) | 0.545 | 47.38 | 25.82 |
| mo003 | h | Oficial electricista. (mano de obra) | 0.681 | 80.58 | 54.87 |
| mo102 | h | Ayudante electricista. (mano de obra) | 0.681 | 47.30 | 32.21 |
| % | % | Herramienta menor | 2 % | 8411.39 | 168.23 |
|  |  | Costes directos |  |  | 8579.62 |
