# Baliza circular para jardín

- Propiedad del archivo: CYPE INGENIEROS, S.A.
- Formato: FIEBDC-3/2002
- Ámbito geográfico: México
- Divisa: MXN
- Costes indirectos: 3.00 %
- Gastos generales: 13.00 %
- Beneficio industrial: 6.00 %
- IVA: 16.00 %

## U Urbanización interior del predio

### UI Iluminación exterior

#### UII Alumbrado de zonas peatonales y jardín

**UII010** Ud Baliza circular para jardín, de 95 mm de diámetro y 220 mm de altura, para 1 lámpara incandescente D 40 de 45 W, con cuerpo de poliamida reforzada con fibra de vidrio, vidrio transparente, portalámparas E 14, clase de protección II, grado de protección IP65, aislamiento clase F, cable y contacto, con pica para tierra. Incluso lámparas.
Baliza circular para jardín, de 95 mm de diámetro y 220 mm de altura, para 1 lámpara incandescente D 40 de 45 W, con cuerpo de poliamida reforzada con fibra de vidrio, vidrio transparente, portalámparas E 14, clase de protección II, grado de protección IP65, aislamiento clase F, cable y contacto, con pica para tierra. Incluso lámparas.
Incluye: Replanteo. Montaje, conexionado y comprobación de su correcto funcionamiento.
Criterio de cuantificación de proyecto: Número de unidades previstas, según documentación gráfica de Proyecto.
Criterio de cuantificación de obra: Se medirá el número de unidades realmente ejecutadas según especificaciones de Proyecto.

| Código | Ud | Descripción | Rendimiento | Precio | Importe |
|---|---|---|---|---|---|
| mt34beg050a | Ud | Baliza circular para jardín, de 95 mm de diámetro y 220 mm de altura, para 1 lámpara incandescente D 40 de 45 W, con cuerpo de poliamida reforzada con fibra de vidrio, vidrio transparente, portalámparas E 14, clase de protección II, grado de protección IP65, aislamiento clase F, cable y contacto, con pica para tierra. (material) | 1.000 | 2767.68 | 2767.68 |
| mt34lin010d | Ud | Lámpara incandescente D 40 de 45 W. (material) | 1.000 | 41.54 | 41.54 |
| mo041 | h | Oficial albañil de obra civil. (mano de obra) | 0.545 | 78.26 | 42.65 |
| mo087 | h | Ayudante albañil de obra civil. (mano de obra) | 0.545 | 47.38 | 25.82 |
| mo003 | h | Oficial electricista. (mano de obra) | 0.409 | 80.58 | 32.96 |
| mo102 | h | Ayudante electricista. (mano de obra) | 0.409 | 47.30 | 19.35 |
| % | % | Herramienta menor | 2 % | 2930.00 | 58.60 |
|  |  | Costes directos |  |  | 2988.60 |
