# Farola con distribución de claro radialmente simétrica

- Propiedad del archivo: CYPE INGENIEROS, S.A.
- Formato: FIEBDC-3/2002
- Ámbito geográfico: México
- Divisa: MXN
- Costes indirectos: 3.00 %
- Gastos generales: 13.00 %
- Beneficio industrial: 6.00 %
- IVA: 16.00 %

## U Urbanización interior del predio

### UI Iluminación exterior

#### UII Alumbrado de zonas peatonales y jardín

**UII020** Ud Farola con distribución de claro radialmente simétrica, con luminaria prismática de 220x220x350 mm, columna de 4500 mm, para 1 lámpara de halogenuros metálicos HIT-CE de 150 W, con cuerpo de aluminio inyectado, aluminio y acero inoxidable, vidrio de seguridad, portalámparas G 12, clase de protección I, grado de protección IP65, con placa base y anclas, con caja de conexión y protección, con fusibles, toma de tierra con pica y registro de paso y ramal de 40x40x60 cm, con marco y tapa de hierro fundido. Incluso lámparas.
Farola con distribución de claro radialmente simétrica, con luminaria prismática de 220x220x350 mm, columna de 4500 mm, para 1 lámpara de halogenuros metálicos HIT-CE de 150 W, con cuerpo de aluminio inyectado, aluminio y acero inoxidable, vidrio de seguridad, portalámparas G 12, clase de protección I, grado de protección IP65, con placa base y anclas, con caja de conexión y protección, con fusibles, toma de tierra con pica y registro de paso y ramal de 40x40x60 cm, con marco y tapa de hierro fundido. Incluso lámparas.
Incluye: Replanteo. Fijación de la columna. Ejecución de la toma de tierra. Montaje, conexionado y comprobación de su correcto funcionamiento.
Criterio de cuantificación de proyecto: Número de unidades previstas, según documentación gráfica de Proyecto.
Criterio de cuantificación de obra: Se medirá el número de unidades realmente ejecutadas según especificaciones de Proyecto.
Criterio de valoración económica: El precio no incluye la excavación de la cimentación ni la formación de la cimentación.

| Código | Ud | Descripción | Rendimiento | Precio | Importe |
|---|---|---|---|---|---|
| mt34www020 | Ud | Registro de paso y ramal de 40x40x60 cm, con marco y tapa de hierro fundido. (material) | 1.000 | 1955.04 | 1955.04 |
| mt34www040 | Ud | Caja de conexión y protección, con fusibles. (material) | 1.000 | 158.99 | 158.99 |
| mt35ttc010b | m | Conductor de cobre desnudo, de 35 mm². (material) | 2.000 | 74.34 | 148.68 |
| mt35tte010a | Ud | Electrodo para red de toma de tierra cobreado con 300 µm, fabricado en acero, de 14 mm de diámetro y 1,5 m de longitud. (material) | 1.000 | 423.29 | 423.29 |
| mt34beg110a | Ud | Farola con distribución de claro radialmente simétrica, con luminaria prismática de 220x220x350 mm, columna de 4500 mm, para 1 lámpara de halogenuros metálicos HIT-CE de 150 W, con cuerpo de aluminio inyectado, aluminio y acero inoxidable, vidrio de seguridad, portalámparas G 12, clase de protección I, grado de protección IP65, con placa base y anclas. (material) | 1.000 | 78250.69 | 78250.69 |
| mt34lhb010d | Ud | Lámpara de halogenuros metálicos de 150 W. (material) | 1.000 | 2384.15 | 2384.15 |
| mq04cag010c | h | Camión con grúa de hasta 12 t. (maquinaria) | 1.172 | 802.22 | 940.20 |
| mo003 | h | Oficial electricista. (mano de obra) | 0.681 | 80.58 | 54.87 |
| mo102 | h | Ayudante electricista. (mano de obra) | 0.681 | 47.30 | 32.21 |
| % | % | Herramienta menor | 2 % | 84348.12 | 1686.96 |
|  |  | Costes directos |  |  | 86035.08 |
