# Farola para alumbrado viario compuesta de columna de 6 m de altura, y luminaria decorativa con difusor de plástico y lámpara de vapor de sodio a alta presión de 70 vatios

- Propiedad del archivo: CYPE INGENIEROS, S.A.
- Formato: FIEBDC-3/2002
- Ámbito geográfico: México
- Divisa: MXN
- Costes indirectos: 3.00 %
- Gastos generales: 13.00 %
- Beneficio industrial: 6.00 %
- IVA: 16.00 %

## U Urbanización interior del predio

### UI Iluminación exterior

#### UIV Alumbrado viario

**UIV010** Ud Farola para alumbrado viario compuesta de columna de 6 m de altura, y luminaria decorativa con difusor de plástico y lámpara de vapor de sodio a alta presión de 70 vatios.
Suministro y montaje de farola para alumbrado viario compuesta de columna troncocónica de 6 m de altura, construida en lámina de acero galvanizado de 3 mm de espesor, provista de caja de conexión y protección, conductor interior para 0,6/1,0 kV, pica de tierra, registro de paso y ramal de 40x40x60 cm, provista de marco y tapa de hierro fundido, fijación mediante anclas a dado de cimentación realizado con concreto simple f'c=20 MPa (200 kg/cm²), clasificación de exposición A1, tamaño máximo del agregado 20 mm, revenimiento menor de 5 cm; y luminaria decorativa con difusor de plástico y lámpara de vapor de sodio a alta presión de 70 vatios de potencia, forma troncopiramidal y acoplada al soporte. Incluso parte proporcional de cimentación, accesorios, elementos de anclaje, equipo de encendido y conexionado. Totalmente instalada.
Incluye: Formación de cimentación de concreto simple. Preparación de la superficie de apoyo. Fijación de la columna. Colocación de accesorios. Conexionado. Limpieza del elemento.
Criterio de cuantificación de proyecto: Número de unidades previstas, según documentación gráfica de Proyecto.
Criterio de cuantificación de obra: Se medirá el número de unidades realmente ejecutadas según especificaciones de Proyecto.

| Código | Ud | Descripción | Rendimiento | Precio | Importe |
|---|---|---|---|---|---|
| mt34www030a | Ud | Cimentación con concreto f'c=20 MPa (200 kg/cm²), clasificación de exposición A1, tamaño máximo del agregado 20 mm, revenimiento menor de 5 cm para anclaje de columna de 3 a 6 m de altura, incluso placa y anclas. (material) | 1.000 | 2026.97 | 2026.97 |
| mt34www020 | Ud | Registro de paso y ramal de 40x40x60 cm, provista de marco y tapa de hierro fundido. (material) | 1.000 | 1793.93 | 1793.93 |
| mt34www040 | Ud | Caja de conexión y protección, con fusibles. (material) | 1.000 | 145.90 | 145.90 |
| mt34www050 | m | Conductor aislado de cobre para 0,6/1 kV de 2x2,5 mm². (material) | 8.000 | 10.19 | 81.52 |
| mt35ttc010b | m | Conductor de cobre desnudo, de 35 mm². (material) | 2.000 | 68.22 | 136.44 |
| mt35tte010a | Ud | Electrodo para red de toma de tierra cobreado con 300 µm, fabricado en acero, de 14 mm de diámetro y 1,5 m de longitud. (material) | 1.000 | 388.41 | 388.41 |
| mt34xes010d | Ud | Columna recta de acero galvanizado, pintada, altura 6 m. (material) | 1.000 | 4603.04 | 4603.04 |
| mt34est020a | Ud | Luminaria decorativa con difusor de plástico, con lámpara de vapor de sodio a alta presión, VSAP 70 W, forma troncopiramidal y acoplada al soporte. (material) | 1.000 | 2361.72 | 2361.72 |
| mt34www010 | Ud | Material auxiliar para iluminación exterior. (material) | 1.000 | 19.67 | 19.67 |
| mq04cag010c | h | Camión con grúa de hasta 12 t. (maquinaria) | 1.172 | 790.67 | 926.67 |
| mo041 | h | Oficial albañil de obra civil. (mano de obra) | 2.548 | 91.12 | 232.17 |
| mo087 | h | Ayudante albañil de obra civil. (mano de obra) | 2.548 | 47.91 | 122.07 |
| mo003 | h | Oficial electricista. (mano de obra) | 0.892 | 94.18 | 84.01 |
| mo102 | h | Ayudante electricista. (mano de obra) | 0.892 | 47.82 | 42.66 |
| % | % | Herramienta menor | 2 % | 12965.18 | 259.30 |
|  |  | Costes directos |  |  | 13224.48 |
