# Tepe

- Propiedad del archivo: CYPE INGENIEROS, S.A.
- Formato: FIEBDC-3/2002
- Ámbito geográfico: México
- Divisa: MXN
- Costes indirectos: 3.00 %
- Gastos generales: 13.00 %
- Beneficio industrial: 6.00 %
- IVA: 16.00 %

## U Urbanización interior del predio

### UJ Jardinería

#### UJC Tepes y pastos

**UJC010** m² Tepe.
Tepe de pasto.
Incluye: Preparación del terreno con tractor y abonado de fondo. Colocación de tepes. Primer riego.
Criterio de cuantificación de proyecto: Superficie medida en proyección horizontal, según documentación gráfica de Proyecto.
Criterio de cuantificación de obra: Se medirá, en proyección horizontal, la superficie realmente ejecutada según especificaciones de Proyecto.

| Código | Ud | Descripción | Rendimiento | Precio | Importe |
|---|---|---|---|---|---|
| mt48tis020 | m² | Tepe. (material) | 1.050 | 77.71 | 81.60 |
| mt48tie030a | m³ | Tierra vegetal cribada, suministrada a granel. (material) | 0.100 | 361.15 | 36.12 |
| mt48tie040 | kg | Mantillo limpio cribado. (material) | 4.000 | 0.52 | 2.08 |
| mt48tif020a | kg | Abono para presiembra de pasto. (material) | 0.100 | 21.94 | 2.19 |
| mt08aaa010a | m³ | Agua. (material) | 0.200 | 22.86 | 4.57 |
| mq09rod010 | h | Rodillo ligero. (maquinaria) | 0.058 | 60.87 | 3.53 |
| mq09mot010 | h | Motocultor 60/80 cm. (maquinaria) | 0.058 | 46.97 | 2.72 |
| mo040 | h | Oficial jardinero. (mano de obra) | 0.279 | 119.98 | 33.47 |
| mo115 | h | Peón jardinero. (mano de obra) | 0.349 | 70.30 | 24.53 |
| % | % | Herramienta menor | 2 % | 190.81 | 3.82 |
|  |  | Costes directos |  |  | 194.63 |
