# Conjunto de dos piezas prefabricadas de concreto para formación de borde de delimitación de jardinero cuadrado, de 120x120 cm y 90 cm de diámetro interior, gris

- Propiedad del archivo: CYPE INGENIEROS, S.A.
- Formato: FIEBDC-3/2002
- Ámbito geográfico: México
- Costes indirectos: 3.00 %
- Gastos generales: 13.00 %
- Beneficio industrial: 6.00 %
- IVA: 15.00 %

## U Urbanización interior del predio

### UM Equipamiento urbano

#### UMA Jardinero

**UMA010** Ud Conjunto de dos piezas prefabricadas de concreto para formación de borde de delimitación de jardinero cuadrado, de 120x120 cm y 90 cm de diámetro interior, gris.
Formación de borde de delimitación de jardinero cuadrado, mediante el conjunto de dos piezas prefabricadas de concreto, de 120x120 cm y 90 cm de diámetro interior, gris, apoyado el conjunto sobre una solera de concreto f'c=20 MPa (200 kg/cm²), clasificación de exposición A1, tamaño máximo del agregado 20 mm, revenimiento menor de 5 cm de 15 cm de espesor, a realizar sobre una base firme existente, no incluida en este precio. Incluso parte proporcional de excavación y emboquillado con mortero de cemento 1:6.
Incluye: Replanteo de alineaciones y niveles. Excavación. Vertido y extendido del concreto. Colocación de las piezas. Asentado y nivelación. Relleno de juntas con mortero.
Criterio de medición de proyecto: Número de unidades previstas, según documentación gráfica de Proyecto.
Criterio de medición de obra: Se medirá el número de unidades realmente ejecutadas según especificaciones de Proyecto.

| Código | Ud | Descripción | Rendimiento | Precio | Importe |
|---|---|---|---|---|---|
| mt10hmf071cf | m³ | Concreto simple f'c=20 MPa (200 kg/cm²), clasificación de exposición A1, tamaño máximo del agregado 20 mm, revenimiento nominal del concreto fresco menor de 5 mm, premezclado, según RCDF NTC Diseño y Construcción de Estructuras de Concreto (2004). (material) | 0.210 | 105.79 | 22.22 |
| mt09mor010c | m³ | Mortero de cemento CEM II/B-P 32,5 N tipo M-5, confeccionado en obra con 250 kg/m³ de cemento y una proporción en volumen 1/6. (material) | 0.001 | 118.22 | 0.12 |
| mt52alc010b | Ud | Conjunto de dos piezas prefabricadas de concreto para formación de borde de delimitación de jardinero cuadrado, de 120x120 cm y 90 cm de diámetro interior, gris. (material) | 1.000 | 43.25 | 43.25 |
| au00auh040 |  | Vibrador de concreto, eléctrico. | 1.000 | 0.00 | 0.00 |
| mo040 | h | Oficial albañil de obra civil. (mano de obra) | 0.425 | 2.43 | 1.03 |
| mo085 | h | Ayudante albañil de obra civil. (mano de obra) | 0.212 | 1.51 | 0.32 |
| % | % | Costes directos complementarios | 2 % | 66.94 | 1.34 |
|  |  | Costes directos |  |  | 68.28 |
