# Basurero de acero electrozincado, con soporte vertical, de tipo basculante con llave, boca circular, de 90 litros de capacidad, fijado a una superficie soporte (no incluida en este precio)

- Propiedad del archivo: CYPE INGENIEROS, S.A.
- Formato: FIEBDC-3/2002
- Ámbito geográfico: México
- Costes indirectos: 3.00 %
- Gastos generales: 13.00 %
- Beneficio industrial: 6.00 %
- IVA: 15.00 %

## U Urbanización interior del predio

### UM Equipamiento urbano

#### UME Basureros

**UME010** Ud Basurero de acero electrozincado, con soporte vertical, de tipo basculante con llave, boca circular, de 90 litros de capacidad, fijado a una superficie soporte (no incluida en este precio).
Suministro y colocación de basurero de acero electrozincado, con soporte vertical, de tipo basculante con llave, boca circular, de 90 litros de capacidad, de lámina perforada de 1 mm de espesor pintada con pintura de poliéster color dimensiones totales 840x520x460, con taquetes y tornillos de acero a una superficie soporte (no incluida en este precio). Totalmente montada.
Incluye: Replanteo de alineaciones y niveles. Colocación y fijación de las piezas.
Criterio de cuantificación de proyecto: Número de unidades previstas, según documentación gráfica de Proyecto.
Criterio de cuantificación de obra: Se medirá el número de unidades realmente ejecutadas según especificaciones de Proyecto.

| Código | Ud | Descripción | Rendimiento | Precio | Importe |
|---|---|---|---|---|---|
| mt52muj010afc | Ud | Basurero de acero electrozincado, con soporte vertical, de tipo basculante con llave, boca circular, de 90 litros de capacidad, de lámina perforada de 1 mm de espesor pintada con pintura de poliéster color dimensiones totales 840x520x460. (material) | 1.000 | 170.85 | 170.85 |
| mt52mug200e | Ud | Repercusión, en la colocación de basurero, de elementos de fijación sobre superficie soporte: taquetes y tornillos de acero. (material) | 1.000 | 2.91 | 2.91 |
| op00tal010 |  | Taladro. | 1.000 | 0.00 | 0.00 |
| op00ato010 |  | Atornillador. | 1.000 | 0.00 | 0.00 |
| mo040 | h | Oficial albañil de obra civil. (mano de obra) | 0.329 | 2.43 | 0.80 |
| mo085 | h | Ayudante albañil de obra civil. (mano de obra) | 0.329 | 1.51 | 0.50 |
| % | % | Costes directos complementarios | 2 % | 175.06 | 3.50 |
|  |  | Costes directos |  |  | 178.56 |
