# Basurero de acero electrozincado, con soporte vertical, de tipo fija, boca ovalada, de 40 litros de capacidad, fijado a una superficie soporte (no incluida en este precio)

- Propiedad del archivo: CYPE INGENIEROS, S.A.
- Formato: FIEBDC-3/2002
- Ámbito geográfico: México
- Costes indirectos: 3.00 %
- Gastos generales: 13.00 %
- Beneficio industrial: 6.00 %
- IVA: 15.00 %

## U Urbanización interior del predio

### UM Equipamiento urbano

#### UME Basureros

**UME010** Ud Basurero de acero electrozincado, con soporte vertical, de tipo fija, boca ovalada, de 40 litros de capacidad, fijado a una superficie soporte (no incluida en este precio).
Suministro y colocación de basurero de acero electrozincado, con soporte vertical, de tipo fija, boca ovalada, de 40 litros de capacidad, de lámina de 1,5 mm de espesor pintada con pintura de poliéster color dimensiones totales 1000x320x490, antivandálica, con sombrero y tres cuerpos para el separado de residuos, con taquetes y tornillos de acero a una superficie soporte (no incluida en este precio). Totalmente montada.
Incluye: Replanteo de alineaciones y niveles. Colocación y fijación de las piezas.
Criterio de cuantificación de proyecto: Número de unidades previstas, según documentación gráfica de Proyecto.
Criterio de cuantificación de obra: Se medirá el número de unidades realmente ejecutadas según especificaciones de Proyecto.

| Código | Ud | Descripción | Rendimiento | Precio | Importe |
|---|---|---|---|---|---|
| mt52muj010jck | Ud | Basurero de acero electrozincado, con soporte vertical, de tipo fija, boca ovalada, de 40 litros de capacidad, de lámina de 1,5 mm de espesor pintada con pintura de poliéster color dimensiones totales 1000x320x490, antivandálica, con sombrero y tres cuerpos para el separado de residuos. (material) | 1.000 | 225.54 | 225.54 |
| mt52mug200e | Ud | Repercusión, en la colocación de basurero, de elementos de fijación sobre superficie soporte: taquetes y tornillos de acero. (material) | 1.000 | 2.91 | 2.91 |
| op00tal010 |  | Taladro. | 1.000 | 0.00 | 0.00 |
| op00ato010 |  | Atornillador. | 1.000 | 0.00 | 0.00 |
| mo040 | h | Oficial albañil de obra civil. (mano de obra) | 0.329 | 2.43 | 0.80 |
| mo085 | h | Ayudante albañil de obra civil. (mano de obra) | 0.329 | 1.51 | 0.50 |
| % | % | Costes directos complementarios | 2 % | 229.75 | 4.60 |
|  |  | Costes directos |  |  | 234.35 |
