# Basurero de acero electrozincado, de tipo fija, boca rectangular, de 80 litros de capacidad, fijado a una superficie soporte (no incluida en este precio)

- Propiedad del archivo: CYPE INGENIEROS, S.A.
- Formato: FIEBDC-3/2002
- Ámbito geográfico: México
- Costes indirectos: 3.00 %
- Gastos generales: 13.00 %
- Beneficio industrial: 6.00 %
- IVA: 15.00 %

## U Urbanización interior del predio

### UM Equipamiento urbano

#### UME Basureros

**UME010** Ud Basurero de acero electrozincado, de tipo fija, boca rectangular, de 80 litros de capacidad, fijado a una superficie soporte (no incluida en este precio).
Suministro y colocación de basurero de acero electrozincado, de tipo fija, boca rectangular, de 80 litros de capacidad, de lámina perforada de 1,2 mm de espesor pintada con pintura de poliéster color verde, dimensiones totales 900x370x300, con tapa y puerta frontal, con taquetes y tornillos de acero a una superficie soporte (no incluida en este precio). Totalmente montada.
Incluye: Replanteo de alineaciones y niveles. Colocación y fijación de las piezas.
Criterio de cuantificación de proyecto: Número de unidades previstas, según documentación gráfica de Proyecto.
Criterio de cuantificación de obra: Se medirá el número de unidades realmente ejecutadas según especificaciones de Proyecto.

| Código | Ud | Descripción | Rendimiento | Precio | Importe |
|---|---|---|---|---|---|
| mt52muj015a | Ud | Basurero de acero electrozincado, de tipo fija, boca rectangular, de 80 litros de capacidad, de lámina perforada de 1,2 mm de espesor pintada con pintura de poliéster color verde, dimensiones totales 900x370x300, con tapa y puerta frontal. (material) | 1.000 | 180.25 | 180.25 |
| mt52mug200e | Ud | Repercusión, en la colocación de basurero, de elementos de fijación sobre superficie soporte: taquetes y tornillos de acero. (material) | 1.000 | 2.91 | 2.91 |
| op00tal010 |  | Taladro. | 1.000 | 0.00 | 0.00 |
| op00ato010 |  | Atornillador. | 1.000 | 0.00 | 0.00 |
| mo040 | h | Oficial albañil de obra civil. (mano de obra) | 0.329 | 2.43 | 0.80 |
| mo085 | h | Ayudante albañil de obra civil. (mano de obra) | 0.329 | 1.51 | 0.50 |
| % | % | Costes directos complementarios | 2 % | 184.46 | 3.69 |
|  |  | Costes directos |  |  | 188.15 |
