# Basurero de acero electrozincado, de pared, de tipo basculante con llave, boca rectangular, de 30 litros de capacidad, fijado a la pared

- Propiedad del archivo: CYPE INGENIEROS, S.A.
- Formato: FIEBDC-3/2002
- Ámbito geográfico: México
- Costes indirectos: 3.00 %
- Gastos generales: 13.00 %
- Beneficio industrial: 6.00 %
- IVA: 15.00 %

## U Urbanización interior del predio

### UM Equipamiento urbano

#### UME Basureros

**UME010** Ud Basurero de acero electrozincado, de pared, de tipo basculante con llave, boca rectangular, de 30 litros de capacidad, fijado a la pared.
Suministro y colocación de basurero de acero electrozincado, de pared, de tipo basculante con llave, boca rectangular, de 30 litros de capacidad, de lámina de 1 mm de espesor pintada con pintura de poliéster color dimensiones totales 430x360x250, con taquetes, tirafondos y arandelas. Totalmente montada.
Incluye: Replanteo de alineaciones y niveles. Colocación y fijación de las piezas.
Criterio de cuantificación de proyecto: Número de unidades previstas, según documentación gráfica de Proyecto.
Criterio de cuantificación de obra: Se medirá el número de unidades realmente ejecutadas según especificaciones de Proyecto.

| Código | Ud | Descripción | Rendimiento | Precio | Importe |
|---|---|---|---|---|---|
| mt52muj020a | Ud | Basurero de acero electrozincado, de pared, de tipo basculante con llave, boca rectangular, de 30 litros de capacidad, de lámina de 1 mm de espesor pintada con pintura de poliéster color dimensiones totales 430x360x250. (material) | 1.000 | 72.78 | 72.78 |
| mt52mug200f | Ud | Repercusión, en la colocación de basurero, de elementos de fijación a pared: taquetes, tirafondos y arandelas. (material) | 1.000 | 1.85 | 1.85 |
| op00tal010 |  | Taladro. | 1.000 | 0.00 | 0.00 |
| op00ato010 |  | Atornillador. | 1.000 | 0.00 | 0.00 |
| mo040 | h | Oficial albañil de obra civil. (mano de obra) | 0.263 | 2.43 | 0.64 |
| mo085 | h | Ayudante albañil de obra civil. (mano de obra) | 0.263 | 1.51 | 0.40 |
| % | % | Costes directos complementarios | 2 % | 75.67 | 1.51 |
|  |  | Costes directos |  |  | 77.18 |
