# Basurero de acero electrozincado, de farola, de tipo fija, boca ovalada, de 50 litros de capacidad

- Propiedad del archivo: CYPE INGENIEROS, S.A.
- Formato: FIEBDC-3/2002
- Ámbito geográfico: México
- Costes indirectos: 3.00 %
- Gastos generales: 13.00 %
- Beneficio industrial: 6.00 %
- IVA: 15.00 %

## U Urbanización interior del predio

### UM Equipamiento urbano

#### UME Basureros

**UME010** Ud Basurero de acero electrozincado, de farola, de tipo fija, boca ovalada, de 50 litros de capacidad.
Suministro y colocación de basurero de acero electrozincado, de farola, de tipo fija, boca ovalada, de 50 litros de capacidad, de lámina de 1,5 mm de espesor pintada con pintura de poliéster color dimensiones totales 580x290x460, antivandálica, con sombrero y tres cuerpos para el separado de residuos. Totalmente montada.
Incluye: Replanteo de alineaciones y niveles. Colocación y fijación de las piezas.
Criterio de cuantificación de proyecto: Número de unidades previstas, según documentación gráfica de Proyecto.
Criterio de cuantificación de obra: Se medirá el número de unidades realmente ejecutadas según especificaciones de Proyecto.

| Código | Ud | Descripción | Rendimiento | Precio | Importe |
|---|---|---|---|---|---|
| mt52muj025a | Ud | Basurero de acero electrozincado, de farola, de tipo fija, boca ovalada, de 50 litros de capacidad, de lámina de 1,5 mm de espesor pintada con pintura de poliéster color dimensiones totales 580x290x460, antivandálica, con sombrero y tres cuerpos para el separado de residuos. (material) | 1.000 | 178.85 | 178.85 |
| op00tal010 |  | Taladro. | 1.000 | 0.00 | 0.00 |
| op00ato010 |  | Atornillador. | 1.000 | 0.00 | 0.00 |
| mo040 | h | Oficial albañil de obra civil. (mano de obra) | 0.263 | 2.43 | 0.64 |
| mo085 | h | Ayudante albañil de obra civil. (mano de obra) | 0.263 | 1.51 | 0.40 |
| % | % | Costes directos complementarios | 2 % | 179.89 | 3.60 |
|  |  | Costes directos |  |  | 183.49 |
