# Basurero de fundición de suelo con pedestal

- Propiedad del archivo: CYPE INGENIEROS, S.A.
- Formato: FIEBDC-3/2002
- Ámbito geográfico: México
- Divisa: MXN
- Costes indirectos: 3.00 %
- Gastos generales: 13.00 %
- Beneficio industrial: 6.00 %
- IVA: 16.00 %

## U Urbanización interior del predio

### UM Equipamiento urbano

#### UME Basureros

**UME020** Ud Basurero de fundición de suelo con pedestal, con cubeta interior desmontable de forma tronco-prismática invertida de lámina galvanizada, de 25 litros de capacidad, con escudo o nombre de población, con sistema de vaciado por gravedad, con taquetes de expansión de acero, tornillos especiales y pasta química a una base de concreto f'c=20 MPa (200 kg/cm²), clasificación de exposición A1, tamaño máximo del agregado 20 mm, revenimiento menor de 5 cm. Incluso excavación y colado de la base de apoyo.
Basurero de fundición de suelo con pedestal, con cubeta interior desmontable de forma tronco-prismática invertida de lámina galvanizada, de 25 litros de capacidad, con escudo o nombre de población, con sistema de vaciado por gravedad, con taquetes de expansión de acero, tornillos especiales y pasta química a una base de concreto f'c=20 MPa (200 kg/cm²), clasificación de exposición A1, tamaño máximo del agregado 20 mm, revenimiento menor de 5 cm. Incluso excavación y colado de la base de apoyo.
Incluye: Replanteo de alineaciones y niveles. Excavación. Ejecución de la base de concreto. Colocación y fijación de las piezas.
Criterio de cuantificación de proyecto: Número de unidades previstas, según documentación gráfica de Proyecto.
Criterio de cuantificación de obra: Se medirá el número de unidades realmente ejecutadas según especificaciones de Proyecto.

| Código | Ud | Descripción | Rendimiento | Precio | Importe |
|---|---|---|---|---|---|
| mt52mug080j | Ud | Basurero de fundición de suelo con pedestal, con cubeta interior desmontable de forma tronco-prismática invertida de lámina galvanizada, de 25 litros de capacidad, con escudo o nombre de población, con sistema de vaciado por gravedad. (material) | 1.000 | 3616.03 | 3616.03 |
| mt52mug200d | Ud | Repercusión, en la colocación de basurero, de elementos de fijación sobre concreto: taquetes de expansión de acero, tornillos especiales y pasta química. (material) | 1.000 | 70.96 | 70.96 |
| mt10hmf071cf | m³ | Concreto simple f'c=20 MPa (200 kg/cm²), clasificación de exposición A1, tamaño máximo del agregado 20 mm, revenimiento nominal del concreto fresco menor de 5 mm, premezclado, según RCDF NTC Diseño y Construcción de Estructuras de Concreto (2004). (material) | 0.100 | 1128.62 | 112.86 |
| op00tal010 |  | Taladro. | 1.000 | 0.00 | 0.00 |
| op00ato010 |  | Atornillador. | 1.000 | 0.00 | 0.00 |
| au00auh040 |  | Vibrador de concreto, eléctrico. | 1.000 | 0.00 | 0.00 |
| mo041 | h | Oficial albañil de obra civil. (mano de obra) | 0.361 | 78.26 | 28.25 |
| mo087 | h | Ayudante albañil de obra civil. (mano de obra) | 0.721 | 47.38 | 34.16 |
| % | % | Herramienta menor | 2 % | 3862.26 | 77.25 |
|  |  | Costes directos |  |  | 3939.51 |
