# Basurero de fundición de suelo

- Propiedad del archivo: CYPE INGENIEROS, S.A.
- Formato: FIEBDC-3/2002
- Ámbito geográfico: México
- Divisa: MXN
- Costes indirectos: 3.00 %
- Gastos generales: 13.00 %
- Beneficio industrial: 6.00 %
- IVA: 16.00 %

## U Urbanización interior del predio

### UM Equipamiento urbano

#### UME Basureros

**UME020** Ud Basurero de fundición de suelo, con cubeta interior desmontable de forma tronco-prismática invertida de lámina galvanizada, de 40 litros de capacidad, con sistema de vaciado por gravedad, con taquetes y tornillos de acero a una superficie soporte (no incluida en este precio).
Basurero de fundición de suelo, con cubeta interior desmontable de forma tronco-prismática invertida de lámina galvanizada, de 40 litros de capacidad, con sistema de vaciado por gravedad, con taquetes y tornillos de acero a una superficie soporte (no incluida en este precio).
Incluye: Replanteo de alineaciones y niveles. Colocación y fijación de las piezas.
Criterio de cuantificación de proyecto: Número de unidades previstas, según documentación gráfica de Proyecto.
Criterio de cuantificación de obra: Se medirá el número de unidades realmente ejecutadas según especificaciones de Proyecto.

| Código | Ud | Descripción | Rendimiento | Precio | Importe |
|---|---|---|---|---|---|
| mt52mug080e | Ud | Basurero de fundición de suelo, con cubeta interior desmontable de forma tronco-prismática invertida de lámina galvanizada, de 40 litros de capacidad, con sistema de vaciado por gravedad. (material) | 1.000 | 3514.65 | 3514.65 |
| mt52mug200e | Ud | Repercusión, en la colocación de basurero, de elementos de fijación sobre superficie soporte: taquetes y tornillos de acero. (material) | 1.000 | 47.98 | 47.98 |
| op00tal010 |  | Taladro. | 1.000 | 0.00 | 0.00 |
| op00ato010 |  | Atornillador. | 1.000 | 0.00 | 0.00 |
| mo041 | h | Oficial albañil de obra civil. (mano de obra) | 0.361 | 78.26 | 28.25 |
| mo087 | h | Ayudante albañil de obra civil. (mano de obra) | 0.361 | 47.38 | 17.10 |
| % | % | Herramienta menor | 2 % | 3607.98 | 72.16 |
|  |  | Costes directos |  |  | 3680.14 |
