# Fuente de fundición de 0,88 m de altura

- Propiedad del archivo: CYPE INGENIEROS, S.A.
- Formato: FIEBDC-3/2002
- Ámbito geográfico: México
- Divisa: MXN
- Costes indirectos: 3.00 %
- Gastos generales: 13.00 %
- Beneficio industrial: 6.00 %
- IVA: 16.00 %

## U Urbanización interior del predio

### UM Equipamiento urbano

#### UMF Fuentes

**UMF010** Ud Fuente de fundición de 0,88 m de altura, sección rectangular de 27 cm de anchura y 7 cm de fondo, con un grifo de latón y desagüe en cubeta, fijada a una superficie soporte (no incluida en este precio).
Fuente de fundición de 0,88 m de altura, sección rectangular de 27 cm de anchura y 7 cm de fondo, con un grifo de latón y desagüe en cubeta, fijada con taquetes y tornillos de acero a una superficie soporte (no incluida en este precio). Totalmente montada.
Incluye: Replanteo de alineaciones y niveles. Colocación y fijación de las piezas.
Criterio de cuantificación de proyecto: Número de unidades previstas, según documentación gráfica de Proyecto.
Criterio de cuantificación de obra: Se medirá el número de unidades realmente ejecutadas según especificaciones de Proyecto.

| Código | Ud | Descripción | Rendimiento | Precio | Importe |
|---|---|---|---|---|---|
| mt52mug090l | Ud | Fuente de fundición de 0,88 m de altura, sección rectangular de 27 cm de anchura y 7 cm de fondo, con un grifo de latón y desagüe en cubeta. (material) | 1.000 | 4562.29 | 4562.29 |
| mt52mug200k | Ud | Repercusión, en la colocación de fuente, de elementos de fijación sobre superficie soporte: taquetes y tornillos de acero. (material) | 1.000 | 47.98 | 47.98 |
| mq04cag010a | h | Camión con grúa de hasta 6 t. (maquinaria) | 0.580 | 678.88 | 393.75 |
| op00tal010 |  | Taladro. | 1.000 | 0.00 | 0.00 |
| op00ato010 |  | Atornillador. | 1.000 | 0.00 | 0.00 |
| mo041 | h | Oficial albañil de obra civil. (mano de obra) | 0.361 | 78.26 | 28.25 |
| mo087 | h | Ayudante albañil de obra civil. (mano de obra) | 0.361 | 47.38 | 17.10 |
| % | % | Herramienta menor | 2 % | 5049.37 | 100.99 |
|  |  | Costes directos |  |  | 5150.36 |
