# Complemento del sistema de pavimentación exterior CIVIS'AGORA "TAU CERÁMICA"

- Propiedad del archivo: CYPE INGENIEROS, S.A.
- Formato: FIEBDC-3/2002
- Ámbito geográfico: México
- Costes indirectos: 3.00 %
- Gastos generales: 13.00 %
- Beneficio industrial: 6.00 %
- IVA: 16.00 %

## U Urbanización interior del predio

### UM Equipamiento urbano

#### UMG Juegos infantiles

**UMG110** Ud Complemento del sistema de pavimentación exterior CIVIS'AGORA "TAU CERÁMICA", para integrar en el piso, cuyo diseño imita el de una pizarra de uso escolar, donde se puede dibujar y borrar, formado por 77 baldosas de gres porcelánico, modelo Urban Unik, serie CIVIS'AGORA, todo ello asentado con adhesivo cementoso mejorado, C2 TE S1, con deslizamiento reducido y tiempo abierto ampliado T200 Flex-Porcelánico "TAU CERÁMICA", emboquillado con mortero técnico coloreado, C G2, Line-Fix "TAU CERÁMICA", para emboquillado de baldosas cerámicas, con junta de entre 3 y 15 mm y limpieza final con limpiador químico Desin-Cer "TAU CERÁMICA".
Suministro y colocación de complemento del sistema de pavimentación exterior CIVIS'AGORA "TAU CERÁMICA", para integrar en el piso, cuyo diseño imita el de una pizarra de uso escolar, donde se puede dibujar y borrar, formado por 77 baldosas de gres porcelánico, modelo Urban Unik, serie CIVIS'AGORA "TAU CERÁMICA", con coeficiente de absorción de agua E<5%, de 40x40 cm, 15 mm de espesor, con acabado en relieve Toe Clearance y diseño estructural Strongrib, en el reverso de la baldosa; carga de rotura mayor de 5 kN, según ISO 10545-4; resistente a la helada; resistente a agentes químicos, según ISO 10545-13; resistente a las manchas, según ISO 10545-14, todo ello asentado con adhesivo cementoso mejorado, C2 TE S1, con deslizamiento reducido y tiempo abierto ampliado T200 Flex-Porcelánico "TAU CERÁMICA", emboquillado con mortero técnico coloreado, C G2, Line-Fix "TAU CERÁMICA", para emboquillado de baldosas cerámicas, con junta de entre 3 y 15 mm y limpieza final con limpiador químico Desin-Cer "TAU CERÁMICA". Totalmente montado y conexionado.
Incluye: Colocación de las piezas con adhesivo cementoso. Emboquillado. Conexionado eléctrico. Limpieza final.
Criterio de cuantificación de proyecto: Número de unidades previstas, según documentación gráfica de Proyecto.
Criterio de cuantificación de obra: Se medirá el número de unidades realmente colocadas según especificaciones de Proyecto.

| Código | Ud | Descripción | Rendimiento | Precio | Importe |
|---|---|---|---|---|---|
| mt18bct045a | Ud | Complemento Civis Play Pizarra, para integrar en el piso, cuyo diseño imita el de una pizarra de uso escolar, donde se puede dibujar y borrar, formado por 77 baldosas de gres porcelánico, modelo Urban Unik, serie CIVIS'AGORA "TAU CERÁMICA", con coeficiente de absorción de agua E<5%, de 40x40 cm, 15 mm de espesor, con acabado en relieve Toe Clearance y diseño estructural Strongrib, en el reverso de la baldosa; carga de rotura mayor de 5 kN, según ISO 10545-4; resistente a la helada; resistente a agentes químicos, según ISO 10545-13; resistente a las manchas, según ISO 10545-14. (material) | 1.000 | 1828.21 | 1828.21 |
| mt09mtc010j | kg | Adhesivo cementoso mejorado, C2 TE S1, con deslizamiento reducido y tiempo abierto ampliado T200 Flex-Porcelánico, "TAU CERÁMICA", para la colocación en capa fina de pisos y revestimientos de material cerámico en interiores y exteriores, compuesto por cementos de alta resistencia, agregados seleccionados y alto contenido en resinas sintéticas. (material) | 73.920 | 0.38 | 28.09 |
| mt09mtc020a | kg | Mortero técnico coloreado, C G2, Line-Fix "TAU CERÁMICA", para emboquillado de baldosas cerámicas, con junta de entre 3 y 15 mm, "TAU CERÁMICA". (material) | 30.800 | 0.62 | 19.10 |
| mt09mtc100 | l | Limpiador químico Desin-Cer Ext "TAU CERÁMICA", desincrustante de restos de cemento sobre cualquier superficie. (material) | 1.230 | 0.81 | 1.00 |
| mo041 | h | Oficial albañil de obra civil. (mano de obra) | 5.589 | 2.24 | 12.52 |
| mo087 | h | Ayudante albañil de obra civil. (mano de obra) | 5.589 | 1.18 | 6.60 |
| mo003 | h | Oficial electricista. (mano de obra) | 3.303 | 2.32 | 7.66 |
| mo102 | h | Ayudante electricista. (mano de obra) | 3.303 | 1.18 | 3.90 |
| % | % | Costes directos complementarios | 2 % | 1907.08 | 38.14 |
|  |  | Costes directos |  |  | 1945.22 |
