# Tobogán

- Propiedad del archivo: CYPE INGENIEROS, S.A.
- Formato: FIEBDC-3/2002
- Ámbito geográfico: México
- Divisa: MXN
- Costes indirectos: 3.00 %
- Gastos generales: 13.00 %
- Beneficio industrial: 6.00 %
- IVA: 16.00 %

## U Urbanización interior del predio

### UP Albercas

#### UPE Equipamiento exterior

**UPE030** Ud Tobogán.
Tobogán para alberca, con pista de poliéster y fibra de vidrio, de 130 cm de altura y 217 cm de longitud, de color azul claro, con peldaños de material plástico y barandales de acero inoxidable, equipado con toma de agua para facilitar el deslizamiento, fijado a una superficie soporte (no incluida en este precio). Incluso replanteo, anclajes, topes, embellecedores, juntas, taquetes y tornillos.
Incluye: Colocación y fijación de accesorios y piezas especiales.
Criterio de cuantificación de proyecto: Número de unidades previstas, según documentación gráfica de Proyecto.
Criterio de cuantificación de obra: Se medirá el número de unidades realmente ejecutadas según especificaciones de Proyecto.

| Código | Ud | Descripción | Rendimiento | Precio | Importe |
|---|---|---|---|---|---|
| mt47pep030b | Ud | Tobogán para alberca, con pista de poliéster y fibra de vidrio, de 130 cm de altura y 217 cm de longitud, de color azul claro, con peldaños de material plástico y barandales de acero inoxidable, equipado con toma de agua para facilitar el deslizamiento, anclajes dotados de mecanismo para conexión equipotencial, topes, embellecedores, juntas, taquetes y tornillos. (material) | 1.000 | 33214.34 | 33214.34 |
| mt09moe040 | Ud | Mortero expansivo. (material) | 2.000 | 51.30 | 102.60 |
| mo041 | h | Oficial albañil de obra civil. (mano de obra) | 3.544 | 119.98 | 425.21 |
| mo087 | h | Ayudante albañil de obra civil. (mano de obra) | 2.835 | 73.05 | 207.10 |
| % | % | Herramienta menor | 2 % | 33949.25 | 678.99 |
|  |  | Costes directos |  |  | 34628.24 |
