# Regadera de acero inoxidable para alberca

- Propiedad del archivo: CYPE INGENIEROS, S.A.
- Formato: FIEBDC-3/2002
- Ámbito geográfico: México
- Costes indirectos: 3.00 %
- Gastos generales: 13.00 %
- Beneficio industrial: 6.00 %
- IVA: 16.00 %

## U Urbanización interior del predio

### UP Albercas

#### UPE Equipamientos

**UPE040** Ud Regadera de acero inoxidable para alberca.
Suministro y colocación de regadera exterior para alberca realizada con tubo de 63 mm de diámetro de acero inoxidable 18/8 con rociador y válvula de cierre automático, anclaje de sujeción, juntas elásticas, taquetes de anclaje, tornillos y embellecedores. Incluso parte proporcional de obra civil, instalación de acometida, desagües, plato de regadera, conexión a toma de tierra independiente con placa de acero galvanizado, cable de cobre de 35 mm², uniones mediante soldadura aluminotérmica, registro de comprobación y puente de prueba. Totalmente montada y comprobada.
Incluye: Montaje del punto de puesta a tierra. Colocación y fijación de accesorios y piezas especiales.
Criterio de cuantificación de proyecto: Número de unidades previstas, según documentación gráfica de Proyecto.
Criterio de cuantificación de obra: Se medirá el número de unidades realmente ejecutadas según especificaciones de Proyecto.

| Código | Ud | Descripción | Rendimiento | Precio | Importe |
|---|---|---|---|---|---|
| mt35ttc010b | m | Conductor de cobre desnudo, de 35 mm². (material) | 6.000 | 3.53 | 21.18 |
| mt35tte030a | Ud | Placa de acero galvanizado para toma de tierra, de 500x500x3 mm, con borne de unión. (material) | 1.000 | 40.79 | 40.79 |
| mt47pep040c | Ud | Regadera exterior para alberca realizada con tubo de 63 mm de diámetro de acero inoxidable 18/8 con rociador y válvula de cierre automático, incluso anclaje de sujeción, juntas elásticas, taquetes de anclaje, tornillos y embellecedores. (material) | 1.000 | 484.03 | 484.03 |
| mt47pep041 | Ud | Repercusión por instalación de regadera exterior en área de alberca. Incluye los materiales necesarios para la formación del plato de regadera, instalación de acometida de agua, instalación de desagües y conexiones a la redes principales. (material) | 1.000 | 378.30 | 378.30 |
| mt35www020 | Ud | Material auxiliar para instalaciones de toma de tierra. (material) | 2.000 | 1.44 | 2.88 |
| mo003 | h | Oficial electricista. (mano de obra) | 1.556 | 2.32 | 3.61 |
| mo102 | h | Ayudante electricista. (mano de obra) | 1.556 | 1.18 | 1.84 |
| mo008 | h | Oficial plomero. (mano de obra) | 1.556 | 2.32 | 3.61 |
| mo107 | h | Ayudante plomero. (mano de obra) | 1.556 | 1.18 | 1.84 |
| mo041 | h | Oficial albañil de obra civil. (mano de obra) | 7.781 | 2.24 | 17.43 |
| mo087 | h | Ayudante albañil de obra civil. (mano de obra) | 2.594 | 1.18 | 3.06 |
| % | % | Costes directos complementarios | 2 % | 958.57 | 19.17 |
|  |  | Costes directos |  |  | 977.74 |
