# Salvavidas

- Propiedad del archivo: CYPE INGENIEROS, S.A.
- Formato: FIEBDC-3/2002
- Ámbito geográfico: México
- Divisa: MXN
- Costes indirectos: 3.00 %
- Gastos generales: 13.00 %
- Beneficio industrial: 6.00 %
- IVA: 16.00 %

## U Urbanización interior del predio

### UP Albercas

#### UPE Equipamiento exterior

**UPE070** Ud Salvavidas.
Salvavidas para alberca, de plástico, color naranja, de 730 mm de diámetro.
Incluye: Montaje y fijación de los componentes.
Criterio de cuantificación de proyecto: Número de unidades previstas, según documentación gráfica de Proyecto.
Criterio de cuantificación de obra: Se medirá el número de unidades realmente ejecutadas según especificaciones de Proyecto.

| Código | Ud | Descripción | Rendimiento | Precio | Importe |
|---|---|---|---|---|---|
| mt47pep070a | Ud | Salvavidas para alberca, de plástico, color naranja, de 730 mm de diámetro. (material) | 1.000 | 3789.80 | 3789.80 |
| mo080 | h | Ayudante montador. (mano de obra) | 0.071 | 73.05 | 5.19 |
| % | % | Herramienta menor | 2 % | 3794.99 | 75.90 |
|  |  | Costes directos |  |  | 3870.89 |
