# Trampolín

- Propiedad del archivo: CYPE INGENIEROS, S.A.
- Formato: FIEBDC-3/2002
- Ámbito geográfico: México
- Divisa: MXN
- Costes indirectos: 3.00 %
- Gastos generales: 13.00 %
- Beneficio industrial: 6.00 %
- IVA: 16.00 %

## U Urbanización interior del predio

### UP Albercas

#### UPE Equipamiento exterior

**UPE090** Ud Trampolín.
Trampolín para alberca, de resina de poliéster y fibra de vidrio, de 1,60 m de longitud y 0,45 m de anchura, fijado a una superficie soporte (no incluida en este precio). Incluso anclajes, topes, embellecedores, juntas, taquetes y tornillos y elementos de anclaje.
Incluye: Montaje y fijación de los componentes.
Criterio de cuantificación de proyecto: Número de unidades previstas, según documentación gráfica de Proyecto.
Criterio de cuantificación de obra: Se medirá el número de unidades realmente ejecutadas según especificaciones de Proyecto.

| Código | Ud | Descripción | Rendimiento | Precio | Importe |
|---|---|---|---|---|---|
| mt47pep090a | Ud | Trampolín para alberca, de resina de poliéster y fibra de vidrio, de 1,6 m de longitud y 0,45 m de anchura, con anclajes. (material) | 1.000 | 18287.55 | 18287.55 |
| mt09reh330 | kg | Mortero de resina epoxi con arena de sílice, de endurecimiento rápido, para relleno de anclajes. (material) | 0.200 | 73.30 | 14.66 |
| mo041 | h | Oficial albañil de obra civil. (mano de obra) | 3.544 | 119.98 | 425.21 |
| mo087 | h | Ayudante albañil de obra civil. (mano de obra) | 2.835 | 73.05 | 207.10 |
| % | % | Herramienta menor | 2 % | 18934.52 | 378.69 |
|  |  | Costes directos |  |  | 19313.21 |
