# Concreto lanzado, para vaso de alberca

- Propiedad del archivo: CYPE INGENIEROS, S.A.
- Formato: FIEBDC-3/2002
- Ámbito geográfico: México
- Divisa: MXN
- Costes indirectos: 3.00 %
- Gastos generales: 13.00 %
- Beneficio industrial: 6.00 %
- IVA: 16.00 %

## U Urbanización interior del predio

### UP Albercas

#### UPG Vasos, ménsulas y escaleras

**UPG010** m² Concreto lanzado, para vaso de alberca.
Concreto f'c=25 MPa (250 kg/cm²), clasificación de exposición B2, tamaño máximo del agregado 20 mm, revenimiento de 5 a 10 cm, lanzado por vía húmeda para formación de paramento horizontal de vaso de alberca, de 15 cm de espesor, con doble malla electrosoldada de alambre liso de acero tipo 6x6 10/10, y armado de refuerzo de acero fy=4200 kg/cm², cuantía 4 kg/m³, sin juntas de contracción. Incluso alambre de atar y separadores.
Incluye: Preparación de la superficie soporte. Colocación de la malla electrosoldada. Colocación del armado de refuerzo. Proyección del concreto en capas sucesivas.
Criterio de cuantificación de proyecto: Superficie medida según documentación gráfica de Proyecto.
Criterio de cuantificación de obra: Se medirá la superficie realmente ejecutada según especificaciones de Proyecto.

| Código | Ud | Descripción | Rendimiento | Precio | Importe |
|---|---|---|---|---|---|
| mt07ame070a | m² | Malla electrosoldada de alambre liso de acero tipo 6x6 10/10, separación 15,24x15,24 cm y Ø 3,43-3,43 mm, según NMX-B-290-CANACERO. (material) | 2.200 | 18.31 | 40.28 |
| mt07aco080a | kg | Acero fy=4200 kg/cm², de varios diámetros, según NMX-C-407-ONNCCE. (material) | 4.200 | 12.85 | 53.97 |
| mt08var050 | kg | Alambre galvanizado para atar, de 1,30 mm de diámetro. (material) | 0.048 | 22.86 | 1.10 |
| mt07aco020d | Ud | Separador homologado para muros. (material) | 4.000 | 0.97 | 3.88 |
| mt10hes200b | m³ | Concreto para lanzar, f'c=25 MPa (250 kg/cm²), clasificación de exposición B2, tamaño máximo del agregado 20 mm, revenimiento de 5 a 10 cm, con una dosificación de cemento de 400 kg/m³, premezclado. (material) | 0.155 | 2161.56 | 335.04 |
| mq06gun010 | h | Lanzadora de concreto por vía húmeda 33 kW. (maquinaria) | 0.811 | 225.77 | 183.10 |
| mo043 | h | Oficial fierrero. (mano de obra) | 0.108 | 124.86 | 13.48 |
| mo090 | h | Ayudante fierrero. (mano de obra) | 0.113 | 75.97 | 8.58 |
| mo041 | h | Oficial albañil de obra civil. (mano de obra) | 0.732 | 119.98 | 87.83 |
| mo087 | h | Ayudante albañil de obra civil. (mano de obra) | 0.310 | 73.05 | 22.65 |
| % | % | Herramienta menor | 3 % | 749.91 | 22.50 |
|  |  | Costes directos |  |  | 772.41 |
