# Proyector de luz blanca, de plástico, de color blanco, de 30 W de potencia, 546 led, alimentación a 12 Vcc, protección IP675, para alberca de vaso de concreto

- Propiedad del archivo: CYPE INGENIEROS, S.A.
- Formato: FIEBDC-3/2002
- Ámbito geográfico: México
- Divisa: MXN
- Costes indirectos: 3.00 %
- Gastos generales: 13.00 %
- Beneficio industrial: 6.00 %
- IVA: 16.00 %

## U Urbanización interior del predio

### UP Albercas

#### UPI Iluminación

**UPI020** Ud Proyector de luz blanca, de plástico, de color blanco, de 30 W de potencia, 546 led, alimentación a 12 Vcc, protección IP675, para alberca de vaso de concreto.
Proyector de luz blanca, de plástico, de color blanco, de 30 W de potencia, 546 led, alimentación a 12 Vcc, protección IP675, para alberca de vaso de concreto, con fijación mediante cruz, taquetes y tornillos. Incluso accesorios, sujeciones y material auxiliar. Totalmente montado, conexionado y comprobado.
Incluye: Replanteo. Montaje y fijación. Conexionado.
Criterio de cuantificación de proyecto: Número de unidades previstas, según documentación gráfica de Proyecto.
Criterio de cuantificación de obra: Se medirá el número de unidades realmente ejecutadas según especificaciones de Proyecto.

| Código | Ud | Descripción | Rendimiento | Precio | Importe |
|---|---|---|---|---|---|
| mt47pil020Fa | Ud | Proyector de luz blanca, de plástico, de color blanco, de 30 W de potencia, 546 led, alimentación a 12 Vcc, protección IP675, para alberca de vaso de concreto, con fijación mediante cruz, taquetes y tornillos. (material) | 1.000 | 7422.30 | 7422.30 |
| mt34www011 | Ud | Material auxiliar para instalación de aparatos de iluminación. (material) | 1.000 | 23.85 | 23.85 |
| mo003 | h | Oficial electricista. (mano de obra) | 0.562 | 80.58 | 45.29 |
| mo102 | h | Ayudante electricista. (mano de obra) | 0.562 | 47.30 | 26.58 |
| % | % | Herramienta menor | 2 % | 7518.02 | 150.36 |
|  |  | Costes directos |  |  | 7668.38 |
