# Alberca prefabricada de poliéster de 6,60x3,47x1,40 m (volumen 35 m³)

- Propiedad del archivo: CYPE INGENIEROS, S.A.
- Formato: FIEBDC-3/2002
- Ámbito geográfico: México
- Divisa: MXN
- Costes indirectos: 3.00 %
- Gastos generales: 13.00 %
- Beneficio industrial: 6.00 %
- IVA: 16.00 %

## U Urbanización interior del predio

### UP Albercas

#### UPP Albercas prefabricadas

**UPP010** Ud Alberca prefabricada de poliéster de 6,60x3,47x1,40 m (volumen 35 m³).
Alberca prefabricada compacta realizada en taller con sucesivas capas de resinas de poliéster reforzadas con fibras de vidrio hasta alcanzar un espesor de 1 cm, de forma rectangular, de dimensiones 6,60x3,47x1,40 m (volumen 35 m³), con peldaños de bajada en escalinata del mismo material, terminación de la superficie pulida y de suave tacto, sin incluir excavación. Compuesta de los siguientes elementos: VASO con skimmers, boquillas de impulsión, toma limpiafondos y coladera; EQUIPO COMPLETO DE DEPURACIÓN y esterilización del agua en caseta prefabricada de poliéster; filtros; bomba monofásica, tuberías y arena de sílex; EQUIPO ELÉCTRICO con reloj programador, térmico, contactor, diferencial, etc; TUBERÍAS de PVC 6 atm, en circuito cerrado de depuración; CORONACIÓN DE PISCINA con remate perimetral de piedra artificial lavada de 50 cm de ancho; TRANSPORTE Y DESCARGA hasta 50 km de radio y descarga con pluma hasta 8 m. Incluso solera de concreto reforzado de 10 cm de espesor, realizada con concreto f'c=25 MPa (250 kg/cm²), clasificación de exposición A1, tamaño máximo del agregado 20 mm, revenimiento de 5 a 10 cm y malla electrosoldada tipo 6x6 2/2, y relleno perimetral posterior de gravas. Totalmente instalada y en funcionamiento.
Incluye: Preparación de la superficie de apoyo. Colocación y fijación de los diferentes equipos. Colocación y fijación de accesorios y piezas especiales. Relleno perimetral del vaso. Comprobación del correcto funcionamiento de la instalación.
Criterio de cuantificación de proyecto: Número de unidades previstas, según documentación gráfica de Proyecto.
Criterio de cuantificación de obra: Se medirá el número de unidades realmente ejecutadas según especificaciones de Proyecto.

| Código | Ud | Descripción | Rendimiento | Precio | Importe |
|---|---|---|---|---|---|
| mt10haf061ci | m³ | Concreto f'c=25 MPa (250 kg/cm²), clasificación de exposición A1, tamaño máximo del agregado 20 mm, revenimiento nominal del concreto fresco de 5 a 10 mm, premezclado, según RCDF NTC Diseño y Construcción de Estructuras de Concreto (2004). (material) | 2.500 | 1270.65 | 3176.63 |
| mt07ame070J | m² | Malla electrosoldada de alambre liso de acero tipo 6x6 2/2, separación 15,24x15,24 cm y Ø 6,67-6,67 mm, según NMX-B-290-CANACERO. (material) | 27.500 | 62.07 | 1706.93 |
| mt47ppi010b | Ud | Alberca prefabricada de poliéster, 6,60x3,47x1,40 m (volumen 35 m³), compuesta de vaso con skimmers, boquillas de impulsión, toma limpiafondos y coladera; equipo completo de depuración y esterilización del agua en caseta prefabricada; equipo eléctrico, red de tuberías de PVC; escalera, accesorios y equipo de limpieza. (material) | 1.000 | 122107.72 | 122107.72 |
| mt01arr010b | t | Grava de cantera, de 20 a 30 mm de diámetro. (material) | 28.100 | 114.02 | 3203.96 |
| mt47ppi020b | Ud | Remate perimetral de piedra artificial para coronación de borde en alberca prefabricada de poliéster, 6,60x3,47x1,40 m, volumen 35 m³. (material) | 1.000 | 7274.23 | 7274.23 |
| mq07gte010c | h | Grúa autopropulsada de brazo telescópico con una capacidad de elevación de 30 t y 27 m de altura máxima de trabajo. (maquinaria) | 4.637 | 919.82 | 4265.21 |
| au00auh040 |  | Vibrador de concreto, eléctrico. | 1.000 | 0.00 | 0.00 |
| mo041 | h | Oficial albañil de obra civil. (mano de obra) | 35.135 | 78.26 | 2749.67 |
| mo087 | h | Ayudante albañil de obra civil. (mano de obra) | 52.703 | 47.38 | 2497.07 |
| % | % | Herramienta menor | 2 % | 146981.42 | 2939.63 |
|  |  | Costes directos |  |  | 149921.05 |
