# Estabilización de explanada mediante aporte de material

- Propiedad del archivo: CYPE INGENIEROS, S.A.
- Formato: FIEBDC-3/2002
- Ámbito geográfico: México
- Divisa: MXN
- Costes indirectos: 3.00 %
- Gastos generales: 13.00 %
- Beneficio industrial: 6.00 %
- IVA: 16.00 %

## U Urbanización interior del predio

### UX Andadores y pavimentos

#### UXE Explanadas, caminos y senderos

**UXE010** m³ Estabilización de explanada mediante aporte de material.
Estabilización de explanada, mediante el extendido en capas de material de aportación, y posterior compactación hasta alcanzar un espesor de 25 a 35 cm y una densidad seca no inferior al 100% de la máxima obtenida en la prueba Proctor Modificado. Incluso aporte de material de aportación, carga, transporte y descarga a pie de obra del material y humectación del mismo.
Criterio de valoración económica: El precio no incluye la realización de la prueba Proctor Modificado.
Incluye: Replanteo general y fijación de los puntos y niveles de referencia. Trazo de los bordes de la base del terraplén. Preparación de la superficie de apoyo. Carga, transporte y extendido por capas de espesor uniforme. Humectación o desecación de cada capa. Compactación por capas. Ripado, refino, reperfilado y formación de pendientes. Carga a camión.
Criterio de cuantificación de proyecto: Volumen medido sobre los perfiles de los planos topográficos de Proyecto, que definen el movimiento de tierras a realizar en obra.
Criterio de cuantificación de obra: Se medirá el volumen de relleno sobre los perfiles transversales del terreno realmente ejecutados, compactados y terminados según especificaciones de Proyecto.

| Código | Ud | Descripción | Rendimiento | Precio | Importe |
|---|---|---|---|---|---|
| mt01art030d | m³ | Material de aportación, para formación de terraplenes. (material) | 1.000 | 100.72 | 100.72 |
| mq01pan010a | h | Pala cargadora sobre ruedas de 120 kW/1,9 m³. (maquinaria) | 0.035 | 699.75 | 24.49 |
| mq04cab010b | h | Camión basculante de 10 t de carga, de 147 kW. (maquinaria) | 0.052 | 573.29 | 29.81 |
| mq01mot010a | h | Motoniveladora de 141 kW. (maquinaria) | 0.021 | 1178.94 | 24.76 |
| mq02rov010i | h | Compactador monocilíndrico vibrante autopropulsado, de 129 kW, de 16,2 t, anchura de trabajo 213,4 cm. (maquinaria) | 0.063 | 1083.62 | 68.27 |
| mq02cia020j | h | Camión cisterna, de 8 m³ de capacidad. (maquinaria) | 0.023 | 1846.52 | 42.47 |
| mo087 | h | Ayudante albañil de obra civil. (mano de obra) | 0.101 | 73.05 | 7.38 |
| % | % | Herramienta menor | 2 % | 297.90 | 5.96 |
|  |  | Costes directos |  |  | 303.86 |
