# Estabilización de explanada "in situ", vertiendo una lechada de cal aérea CL 90, para conseguir un suelo estabilizado tipo SEST-2 conforme a los requisitos expuestos en el artículo 512 del PG-3

- Propiedad del archivo: CYPE INGENIEROS, S.A.
- Formato: FIEBDC-3/2002
- Ámbito geográfico: México
- Costes indirectos: 3.00 %
- Gastos generales: 13.00 %
- Beneficio industrial: 6.00 %
- IVA: 16.00 %

## U Urbanización interior de la parcela

### UX Andadores y pavimentos

#### UXE Explanadas, caminos y senderos

**UXE020** m³ Estabilización de explanada "in situ", vertiendo una lechada de cal aérea CL 90, para conseguir un suelo estabilizado tipo SEST-2 conforme a los requisitos expuestos en el artículo 512 del PG-3.
Incluye: Preparación de la superficie. Ripado del suelo. Preparación de la lechada. Distribución de la lechada. Ejecución de la mezcla con el suelo. Compactación. Refino de la superficie. Ejecución de las juntas. Curado.

| Código | Ud | Descripción | Rendimiento | Precio | Importe |
|---|---|---|---|---|---|
| mt08aaa010a | m³ | Agua. (material) | 0.050 | 0.93 | 0.05 |
| mt08cal010 | t | Cal aérea tipo CL-90. (material) | 0.061 | 73.02 | 4.45 |
| mq01pao010a | h | Pala cargadora sobre cadenas, de 80 CV/1,2 m³, equipada con ripper. (maquinaria) | 0.159 | 29.25 | 4.65 |
| mq01mot010a | h | Motoniveladora de 135 CV. (maquinaria) | 0.020 | 49.56 | 0.99 |
| mq02rov010b | h | Compactador monocilíndrico vibrante autopropulsado, de 15 t, de 170,95 CV. (maquinaria) | 0.037 | 47.09 | 1.74 |
| mq02cia010 | h | Camión cisterna equipado para riego, de 8 m³ de capacidad. (maquinaria) | 0.047 | 30.20 | 1.42 |
| mo082 | h | Ayudante albañil de obra civil. (mano de obra) | 0.118 | 2.13 | 0.25 |
| % | % | Costes directos complementarios | 2 % | 13.55 | 0.27 |
|  |  | Costes directos |  |  | 13.82 |
