# Piso de baldosas cerámicas

- Propiedad del archivo: CYPE INGENIEROS, S.A.
- Formato: FIEBDC-3/2002
- Ámbito geográfico: México
- Divisa: MXN
- Costes indirectos: 3.00 %
- Gastos generales: 13.00 %
- Beneficio industrial: 6.00 %
- IVA: 16.00 %

## U Urbanización interior del predio

### UX Andadores y pavimentos

#### UXG De baldosas cerámicas

**UXG010** m² Piso de baldosas cerámicas.
Suministro e instalación de andador de baldosas cerámicas de gres rústico, de 20x20 cm, 8 €/m², capacidad de absorción de agua E<3%, con resistencia al deslizamiento alta, extendidas sobre capa de regularización de 3 cm de mortero de cemento 1:6, asentadas con adhesivo cementoso de fraguado normal, C1 sin ninguna característica adicional, color gris y emboquillado con mortero de juntas cementoso mejorado, con absorción de agua reducida y resistencia elevada a la abrasión tipo CG 2 W A, color blanco, para juntas de 2 a 15 mm, todo ello realizado sobre firme compuesto por base rígida de concreto simple (f'c=20 MPa (200 kg/cm²), clasificación de exposición A1, tamaño máximo del agregado 20 mm, revenimiento menor de 5 cm), de 20 cm de espesor, colado con tiro directo con extendido y vibrado manual con regla vibrante de 3 m, con acabado maestreado ejecutada según pendientes del proyecto y colocado sobre explanada con índice CBR > 5 (California Bearing Ratio), no incluida en este precio. Incluso juntas de contracción y cortes a realizar para ajustarlas a los bordes del confinamiento o a las intrusiones existentes en el piso.
Incluye: Replanteo de los niveles de acabado. Extendido y compactación de la base de concreto. Limpieza y comprobación del grado de humedad de la base. Replanteo de la disposición de las piezas y juntas de movimiento. Aplicación del adhesivo. Colocación de las baldosas a punta de cuchara. Formación de juntas de partición, perimetrales y estructurales. Emboquillado. Eliminación y limpieza del material sobrante. Limpieza final del piso.
Criterio de cuantificación de proyecto: Superficie medida en proyección horizontal, según documentación gráfica de Proyecto. No se ha incrementado la cuantificación por roturas y recortes, ya que en la descomposición se ha considerado un 5% más de piezas.
Criterio de cuantificación de obra: Se medirá, en proyección horizontal, la superficie realmente ejecutada según especificaciones de Proyecto.

| Código | Ud | Descripción | Rendimiento | Precio | Importe |
|---|---|---|---|---|---|
| mt10hmf071cf | m³ | Concreto simple f'c=20 MPa (200 kg/cm²), clasificación de exposición A1, tamaño máximo del agregado 20 mm, revenimiento nominal del concreto fresco menor de 5 mm, premezclado, según RCDF NTC Diseño y Construcción de Estructuras de Concreto (2004). (material) | 0.210 | 1235.74 | 259.51 |
| mt09mor010c | m³ | Mortero de cemento CEM II/B-P 32,5 N tipo M-5, confeccionado en obra con 250 kg/m³ de cemento y una proporción en volumen 1/6. (material) | 0.030 | 1690.11 | 50.70 |
| mt09mcr021g | kg | Adhesivo cementoso de fraguado normal, C1, color gris. (material) | 3.000 | 5.13 | 15.39 |
| mt18bcr010ge800 | m² | Baldosa cerámica de gres rústico, 20x20 cm, $ 8,00/m², capacidad de absorción de agua E<3%. (material) | 1.050 | 150.60 | 158.13 |
| mt09mcp020fE | kg | Mortero de juntas cementoso mejorado, con absorción de agua reducida y resistencia elevada a la abrasión, tipo CG2 W A, color blanco, para juntas de 2 a 15 mm, a base de cemento de alta resistencia, cuarzo, aditivos especiales, pigmentos y resinas sintéticas, para emboquillado de todo tipo de piezas cerámicas. (material) | 0.025 | 11.37 | 0.28 |
| mq04dua020b | h | Dumper de descarga frontal de 2 t de carga útil. (maquinaria) | 0.037 | 161.23 | 5.97 |
| mq06vib020 | h | Regla vibrante de 3 m. (maquinaria) | 0.104 | 81.23 | 8.45 |
| op00sie030 |  | Sierra de disco de diamante, para mesa de trabajo, de corte húmedo. | 1.000 | 0.00 | 0.00 |
| au00auh020 |  | Canal para colado del concreto. | 1.000 | 0.00 | 0.00 |
| mo023 | h | Oficial colocador de pisos. (mano de obra) | 0.457 | 119.98 | 54.83 |
| mo061 | h | Ayudante colocador de pisos. (mano de obra) | 0.457 | 73.05 | 33.38 |
| mo087 | h | Ayudante albañil de obra civil. (mano de obra) | 0.177 | 73.05 | 12.93 |
| % | % | Herramienta menor | 2 % | 599.57 | 11.99 |
|  |  | Costes directos |  |  | 611.56 |
