# Tarima para exterior

- Propiedad del archivo: CYPE INGENIEROS, S.A.
- Formato: FIEBDC-3/2002
- Ámbito geográfico: México
- Costes indirectos: 3.00 %
- Gastos generales: 13.00 %
- Beneficio industrial: 6.00 %
- IVA: 16.00 %

## U Urbanización interior del predio

### UX Andadores y pavimentos

#### UXM De madera

**UXM010** m² Tarima para exterior, formada por tablas de madera maciza, de pino Suecia, de 28x145x800/2800 mm, sin tratar, para lijado y aceitado en obra; fijadas mediante el sistema de fijación vista con tirafondos sobre polines de madera de pino, de 65x38 mm, tratados en autoclave, con clasificación de uso clase 4, separados entre ellos 50 cm, mediante tornillos galvanizados de cabeza avellanada de 8x80 mm; los polines se fijan con taquetes metálicos expansivos y tirafondos, sobre solera de concreto (no incluida en este precio).
Suministro y colocación de tarima para exterior, formada por tablas de madera maciza, de pino Suecia, de 28x145x800/2800 mm, sin tratar, para lijado y aceitado en obra; fijadas mediante el sistema de fijación vista con tirafondos sobre polines de madera de pino, de 65x38 mm, tratados en autoclave, con clasificación de uso clase 4, separados entre ellos 50 cm, mediante tornillos galvanizados de 8x80 mm; los polines se fijan con taquetes metálicos expansivos y tirafondos, sobre solera de concreto (no incluida en este precio). Incluso parte proporcional de fijación de las tablas a los polines mediante tirafondos latonados de cabeza hexagonal para llave Allen (como mínimo 2 sobre el ancho de la tabla), previo taladro y avellanado de la madera, taquetes expansivos metálicos y tirafondos para fijación de los polines a la solera de concreto, piezas especiales y acabado de la madera mediante lijado y aceitado en obra.
Incluye: Replanteo, nivelación y fijación de los polines. Colocación de las tablas de la primera hilada, fijadas con un punto de masilla elastomérica de poliuretano. Fijación de las tablas de la primera hilada sobre los polines. Colocación y fijación de las sucesivas hiladas. Lijado y aceitado de la tarima terminada.
Criterio de cuantificación de proyecto: Superficie útil, medida según documentación gráfica de Proyecto. No se ha incrementado la cuantificación por roturas y recortes, ya que en la descomposición se ha considerado un 5% más de piezas.
Criterio de cuantificación de obra: Se medirá la superficie realmente ejecutada según especificaciones de Proyecto.

| Código | Ud | Descripción | Rendimiento | Precio | Importe |
|---|---|---|---|---|---|
| mt18mva015d | m | Polín de madera de pino, de 65x38 mm, tratada en autoclave, con clase de uso 4, para apoyo y fijación de las tarimas de exterior. (material) | 2.500 | 2.11 | 5.28 |
| mt18mta030lb | m² | Tablas de madera maciza, de pino Suecia, de 28x145x800/2800 mm, sin tratar, para lijado y aceitado en obra; incluso parte proporcional de accesorios de montaje. Y. (material) | 1.050 | 35.07 | 36.82 |
| mt18mva090 | Ud | Tirafondo latonado, para madera, de cabeza avellanada hexagonal, para llave Allen. (material) | 28.000 | 0.19 | 5.32 |
| mt18mva085a | Ud | Taquete expansivo metálico y tirafondo, para fijación de polines o correas de madera sobre soporte base de concreto. (material) | 5.000 | 0.99 | 4.95 |
| op00tal010 |  | Taladro. | 1.000 | 0.00 | 0.00 |
| op00ato010 |  | Atornillador. | 1.000 | 0.00 | 0.00 |
| op00cla010 |  | Clavadora neumática. | 1.000 | 0.00 | 0.00 |
| op00cep010 |  | Garlopa. | 1.000 | 0.00 | 0.00 |
| op00tro010 |  | Tronzador. | 1.000 | 0.00 | 0.00 |
| mo025 | h | Oficial instalador de pisos de madera. (mano de obra) | 0.659 | 2.62 | 1.73 |
| mo063 | h | Ayudante instalador de pisos de madera. (mano de obra) | 0.659 | 1.38 | 0.91 |
| % | % | Herramienta menor | 2 % | 55.01 | 1.10 |
|  |  | Costes directos |  |  | 56.11 |
