# Pavimento elevado, para exterior

- Propiedad del archivo: CYPE INGENIEROS, S.A.
- Formato: FIEBDC-3/2002
- Ámbito geográfico: México
- Divisa: MXN
- Costes indirectos: 3.00 %
- Gastos generales: 13.00 %
- Beneficio industrial: 6.00 %
- IVA: 16.00 %

## U Urbanización interior del predio

### UX Andadores y pavimentos

#### UXN Elevados

**UXN030** m² Pavimento elevado, para exterior.
Pavimento elevado, para exterior, formado por panel autoportante para el sistema de suelo técnico registrable, de 443x443 mm y 24 mm de espesor, clasificación 2/2/A/2, formado por un soporte base de material porcelánico, de 10,5 mm de espesor, una capa de acabado de gres porcelánico, color antracita, acabado antideslizante, de 443x443 mm y 10,5 mm de espesor, y una malla de fibra ignífuga dispuesta entre ambas piezas, adherida con resinas sintéticas, para garantizar la rigidez del conjunto, sobre pies regulables de polipropileno con carga mineral, de color negro, con base redonda, para alturas entre 55 y 75 mm. Incluso masilla de poliuretano para fijación de los soportes regulables a la superficie soporte.
Incluye: Replanteo de los ejes de los pedestales y marcado de niveles. Colocación, nivelación y fijación de pedestales. Colocación y fijación de los paneles.
Criterio de cuantificación de proyecto: Superficie útil, medida según documentación gráfica de Proyecto. No se ha incrementado la cuantificación por roturas y recortes, ya que en la descomposición se ha considerado un 5% más de piezas.
Criterio de cuantificación de obra: Se medirá la superficie realmente ejecutada según especificaciones de Proyecto.

| Código | Ud | Descripción | Rendimiento | Precio | Importe |
|---|---|---|---|---|---|
| mt12pct030aa | Ud | Pie regulable de polipropileno con carga mineral, de color negro, con base redonda, para alturas entre 55 y 75 mm. (material) | 6.000 | 87.15 | 522.90 |
| mt20wwa030 | Ud | Cartucho de 310 cm³ de masilla de poliuretano impermeable. (material) | 0.540 | 137.03 | 74.00 |
| mt12sbs020a | m² | Panel autoportante para el sistema de suelo técnico registrable, de 443x443 mm y 24 mm de espesor, clasificación 2/2/A/2, formado por un soporte base de material porcelánico, de 10,5 mm de espesor, una capa de acabado de gres porcelánico, color antracita, acabado antideslizante, de 443x443 mm y 10,5 mm de espesor, y una malla de fibra ignífuga dispuesta entre ambas piezas, adherida con resinas sintéticas, para garantizar la rigidez del conjunto. (material) | 1.050 | 1121.10 | 1177.16 |
| mo011 | h | Oficial montador. (mano de obra) | 0.525 | 123.28 | 64.72 |
| mo080 | h | Ayudante montador. (mano de obra) | 0.525 | 73.05 | 38.35 |
| % | % | Herramienta menor | 2 % | 1877.13 | 37.54 |
|  |  | Costes directos |  |  | 1914.67 |
