# Visita del laboratorio a la obra, situada a una distancia de más de 30 km

- Propiedad del archivo: CYPE INGENIEROS, S.A.
- Formato: FIEBDC-3/2002
- Ámbito geográfico: México
- Divisa: MXN
- Costes indirectos: 3.00 %
- Gastos generales: 13.00 %
- Beneficio industrial: 6.00 %
- IVA: 16.00 %

## X Control de calidad y pruebas

### XR Pruebas de servicio

#### XRI Instalaciones

**XRI070** Ud Visita del laboratorio a la obra, situada a una distancia de más de 30 km.
Visita del laboratorio a la obra, situada a una distancia de más de 30 km.
Incluye: Desplazamiento a obra.
Criterio de cuantificación de proyecto: Estimación en función del tamaño de la obra.
Criterio de cuantificación de obra: Se medirá el número de visitas realizadas por laboratorio acreditado.

| Código | Ud | Descripción | Rendimiento | Precio | Importe |
|---|---|---|---|---|---|
| mt49prs200b | Ud | Visita del laboratorio a la obra, situada a una distancia de más de 30 km. (material) | 1.000 | 3400.23 | 3400.23 |
| % | % | Herramienta menor | 2 % | 3400.23 | 68.00 |
|  |  | Costes directos |  |  | 3468.23 |
